# Derivación para línea frigorífica

- Propiedad del archivo: CYPE INGENIEROS, S.A.
- Formato: FIEBDC-3/2002
- Ámbito geográfico: Colombia
- Divisa: COP
- Costes indirectos: 3.00 %
- Gastos generales: 13.00 %
- Beneficio industrial: 6.00 %
- IVA: 16.00 %

## I Instalaciones

### IB Sistemas de climatización

#### IBL Sistema VRF (Mitsubishi Electric)

**IBL680** Ud Derivación para línea frigorífica.
Kit colector de línea frigorífica, de 4 salidas, gama City Multi, modelo CMY-Y104-G "MITSUBISHI ELECTRIC", conectable a unidades interiores de aire acondicionado cuya potencia frigorífica nominal sea inferior o igual a 23,26 kW.
Incluye: Conexionado.
Criterio de medición de proyecto: Número de unidades previstas, según documentación gráfica de Proyecto.
Criterio de medición de obra: Se medirá el número de unidades realmente ejecutadas según especificaciones de Proyecto.

| Código | Ud | Descripción | Rendimiento | Precio | Importe |
|---|---|---|---|---|---|
| mt42mee605c | Ud | Kit colector de línea frigorífica, de 4 salidas, gama City Multi, modelo CMY-Y104-G "MITSUBISHI ELECTRIC", conectable a unidades interiores de aire acondicionado cuya potencia frigorífica nominal sea inferior o igual a 23,26 kW. (material) | 1.000 | 1854745.38 | 1854745.38 |
| mo005 | h | Oficial 1ª instalador de climatización. (mano de obra) | 0.056 | 26179.17 | 1466.03 |
| mo104 | h | Ayudante instalador de climatización. (mano de obra) | 0.056 | 19008.41 | 1064.47 |
| % | % | Herramienta menor | 2 % | 1857275.88 | 37145.52 |
|  |  | Costes directos |  |  | 1894421.40 |
