# Derivación para línea frigorífica, para sistema con recuperación de calor

- Propiedad del archivo: CYPE INGENIEROS, S.A.
- Formato: FIEBDC-3/2002
- Ámbito geográfico: Colombia
- Divisa: COP
- Costes indirectos: 3.00 %
- Gastos generales: 13.00 %
- Beneficio industrial: 6.00 %
- IVA: 16.00 %

## I Instalaciones

### IB Sistemas de climatización

#### IBL Sistema VRF (Mitsubishi Electric)

**IBL681** Ud Derivación para línea frigorífica, para sistema con recuperación de calor.
Kit de derivación de línea frigorífica para conectar el controlador BC principal con los controladores BC secundarios, de 2 salidas, gama City Multi, modelo CMY-R201S-G "MITSUBISHI ELECTRIC", capacidad frigorífica nominal aguas abajo inferior o igual a 40 kW.
Incluye: Conexionado.
Criterio de medición de proyecto: Número de unidades previstas, según documentación gráfica de Proyecto.
Criterio de medición de obra: Se medirá el número de unidades realmente ejecutadas según especificaciones de Proyecto.

| Código | Ud | Descripción | Rendimiento | Precio | Importe |
|---|---|---|---|---|---|
| mt42mee602a | Ud | Kit de derivación de línea frigorífica para conectar el controlador BC principal con los controladores BC secundarios, de 2 salidas, gama City Multi, modelo CMY-R201S-G "MITSUBISHI ELECTRIC", capacidad frigorífica nominal aguas abajo inferior o igual a 40 kW. (material) | 1.000 | 1655813.70 | 1655813.70 |
| mo005 | h | Oficial 1ª instalador de climatización. (mano de obra) | 0.056 | 26179.17 | 1466.03 |
| mo104 | h | Ayudante instalador de climatización. (mano de obra) | 0.056 | 19008.41 | 1064.47 |
| % | % | Herramienta menor | 2 % | 1658344.20 | 33166.88 |
|  |  | Costes directos |  |  | 1691511.08 |
