# Purificador de aire

- Propiedad del archivo: CYPE INGENIEROS, S.A.
- Formato: FIEBDC-3/2002
- Ámbito geográfico: Colombia
- Divisa: COP
- Costes indirectos: 3.00 %
- Gastos generales: 13.00 %
- Beneficio industrial: 6.00 %
- IVA: 16.00 %

## I Instalaciones

### IV Ventilación

#### IVP Purificadores de aire

**IVP010** Ud Purificador de aire.
Purificador de aire, modelo MA-E85R "MITSUBISHI ELECTRIC", caudal de aire 8,5 m³/min, CADR (Clean Air Delivery Rate) 508 m³/h, nivel sonoro mínimo/máximo: 22/55 dBA, dimensiones 547x425x244 mm, peso 9,9 kg, con prefiltro con función de autolimpieza, filtro HEPA PM2.5 de doble capa, filtro de carbón activo, filtro con catalizador de platino, sensor de suciedad, indicador de suciedad, giro de las lamas para dirigir el flujo de aire. Totalmente montado, conexionado y puesto en marcha por la empresa instaladora para la comprobación de su correcto funcionamiento.
Incluye: Replanteo de la unidad. Colocación y fijación de la unidad.
Criterio de medición de proyecto: Número de unidades previstas, según documentación gráfica de Proyecto.
Criterio de medición de obra: Se medirá el número de unidades realmente ejecutadas según especificaciones de Proyecto.

| Código | Ud | Descripción | Rendimiento | Precio | Importe |
|---|---|---|---|---|---|
| mt42mee015a | Ud | Purificador de aire, modelo MA-E85R "MITSUBISHI ELECTRIC", caudal de aire 8,5 m³/min, CADR (Clean Air Delivery Rate) 508 m³/h, nivel sonoro mínimo/máximo: 22/55 dBA, dimensiones 547x425x244 mm, peso 9,9 kg, con prefiltro con función de autolimpieza, filtro HEPA PM2.5 de doble capa, filtro de carbón activo, filtro con catalizador de platino, sensor de suciedad, indicador de suciedad, giro de las lamas para dirigir el flujo de aire. (material) | 1.000 | 3352583.91 | 3352583.91 |
| mo011 | h | Oficial 1ª montador. (mano de obra) | 0.339 | 26179.17 | 8874.74 |
| mo080 | h | Ayudante montador. (mano de obra) | 0.339 | 19044.65 | 6456.14 |
| % | % | Herramienta menor | 2 % | 3367914.79 | 67358.30 |
|  |  | Costes directos |  |  | 3435273.09 |
