# Derivación para línea frigorífica

- Propiedad del archivo: CYPE Ingenieros S.A.
- Formato: FIEBDC-3/2016
- Programa: Generador de precios de la construcción. CYPE Ingenieros, S.A.
- Fecha: 19/06/2024
- Ámbito geográfico: Colombia
- Divisa: COP
- Costes indirectos: 3 %
- Gastos generales: 13 %
- Beneficio industrial: 6 %
- IVA: 16 %

## I Instalaciones

### IB Sistemas de climatización

#### IBL Sistema VRF (Mitsubishi Electric)

**IBL680** Ud Derivación para línea frigorífica.
Kit de derivación de línea frigorífica, de 2 salidas, gama City Multi, modelo CMY-Y202S-G2 "MITSUBISHI ELECTRIC", capacidad frigorífica nominal aguas abajo superior a 46,52 kW e inferior o igual a 75,58 kW.
Incluye: Conexionado.
Criterio de medición de proyecto: Número de unidades previstas, según documentación gráfica de Proyecto.
Criterio de medición de obra: Se medirá el número de unidades realmente ejecutadas según especificaciones de Proyecto.

| Código | Ud | Descripción | Rendimiento | Precio | Importe |
|---|---|---|---|---|---|
| mt42mee600d | Ud | Kit de derivación de línea frigorífica, de 2 salidas, gama City Multi, modelo CMY-Y202S-G2 "MITSUBISHI ELECTRIC", capacidad frigorífica nominal aguas abajo superior a 46,52 kW e inferior o igual a 75,58 kW. (material) | 1 | 1199441.02 | 1199441.020 |
| mo005 | h | Oficial 1ª instalador de climatización. (mano de obra) | 0.056 | 26179.17 | 1466.034 |
| mo104 | h | Ayudante instalador de climatización. (mano de obra) | 0.056 | 19008.41 | 1064.471 |
| % | % | Herramienta menor | 2 % | 1201971.525 | 24039.431 |
|  |  | Costes directos |  |  | 1226010.956 |
