# Módulo hidrónico HU

- Propiedad del archivo: CYPE Ingenieros S.A.
- Formato: FIEBDC-3/2016
- Programa: Generador de precios de la construcción. CYPE Ingenieros, S.A.
- Fecha: 19/06/2024
- Ámbito geográfico: Colombia
- Divisa: COP
- Costes indirectos: 3 %
- Gastos generales: 13 %
- Beneficio industrial: 6 %
- IVA: 16 %

## I Instalaciones

### IB Sistemas de climatización

#### IBH Sistema HVRF (Mitsubishi Electric)

**IBH095** Ud Módulo hidrónico HU.
Módulo hidrónico HU, de exterior, para sistema híbrido multi-split con unidades interiores de tipo fancoil, para gas R-32, gama Hybrid City Multi, modelo CMH-WM250V-A "MITSUBISHI ELECTRIC", unidades exteriores conectables PUHY-(E)M200?250YNW-A1, alimentación monofásica a 230 V, consumo eléctrico nominal en refrigeración 0,74 kW, consumo eléctrico nominal en calefacción 0,74 kW, diámetro interior de las tuberías de entrada y salida de agua 40 mm, presión sonora 60 dBA, dimensiones 920x660x740 mm, peso 112 kg. Opcionales: bandeja de condensados y bomba para elevación de condensados, modelo PAC-SH01DP-E.
Criterio de valoración económica: El precio no incluye la canalización ni el cableado eléctrico de alimentación.
Incluye: Replanteo. Colocación y fijación. Conexión a las líneas frigoríficas. Conexión a la red de conducción de agua. Conexión a la red eléctrica.
Criterio de medición de proyecto: Número de unidades previstas, según documentación gráfica de Proyecto.
Criterio de medición de obra: Se medirá el número de unidades realmente ejecutadas según especificaciones de Proyecto.

| Código | Ud | Descripción | Rendimiento | Precio | Importe |
|---|---|---|---|---|---|
| mt42mee400a | Ud | Módulo hidrónico HU, de exterior, para sistema híbrido multi-split con unidades interiores de tipo fancoil, para gas R-32, gama Hybrid City Multi, modelo CMH-WM250V-A "MITSUBISHI ELECTRIC", unidades exteriores conectables PUHY-(E)M200?250YNW-A1, alimentación monofásica a 230 V, consumo eléctrico nominal en refrigeración 0,74 kW, consumo eléctrico nominal en calefacción 0,74 kW, diámetro interior de las tuberías de entrada y salida de agua 40 mm, presión sonora 60 dBA, dimensiones 920x660x740 mm, peso 112 kg. (material) | 1 | 43057007.039999999 | 43057007.040 |
| mt42mee401a | Ud | Bandeja de condensados y bomba para elevación de condensados, modelo PAC-SH01DP-E "MITSUBISHI ELECTRIC", para módulo hidrónico HU. (material) | 1 | 6038161.61 | 6038161.610 |
| mo005 | h | Oficial 1ª instalador de climatización. (mano de obra) | 0.46 | 26179.17 | 12042.418 |
| mo104 | h | Ayudante instalador de climatización. (mano de obra) | 0.46 | 19008.41 | 8743.869 |
| % | % | Herramienta menor | 2 % | 49115954.937 | 982319.099 |
|  |  | Costes directos |  |  | 50098274.036 |
