# Controlador WCB

- Propiedad del archivo: CYPE Ingenieros S.A.
- Formato: FIEBDC-3/2016
- Programa: Generador de precios de la construcción. CYPE Ingenieros, S.A.
- Fecha: 19/06/2024
- Ámbito geográfico: Colombia
- Divisa: COP
- Costes indirectos: 3 %
- Gastos generales: 13 %
- Beneficio industrial: 6 %
- IVA: 16 %

## I Instalaciones

### IB Sistemas de climatización

#### IBL Sistema VRF (Mitsubishi Electric)

**IBL687** Ud Controlador WCB.
Controlador WCB, para servicio de A.C.S., calefacción y refrigeración, con caudal variable de refrigerante, para gas R-410A, para conexión de unidad exterior con recuperación de calor, sistema de dos tubos, de la serie PURY-P200?350/PURY-EP200?300/PQRY-P200?300, con una salida exclusiva para unidades interiores para servicio de A.C.S., calefacción y refrigeración de la serie PWFY y otra salida mixta para estas mismas unidades interiores o bien para fancoils, gama Ecodan para City Multi, modelo CMB-PW202V-J "MITSUBISHI ELECTRIC", alimentación monofásica a 230 V, peso 20 kg, dimensiones 648x432x284 mm.
Criterio de valoración económica: El precio no incluye la canalización ni el cableado eléctrico de alimentación.
Incluye: Replanteo. Colocación y fijación. Conexión a las líneas frigoríficas. Conexión a la red de conducción de agua. Conexión a la red eléctrica. Conexión a la red de desagüe.
Criterio de medición de proyecto: Número de unidades previstas, según documentación gráfica de Proyecto.
Criterio de medición de obra: Se medirá el número de unidades realmente ejecutadas según especificaciones de Proyecto.

| Código | Ud | Descripción | Rendimiento | Precio | Importe |
|---|---|---|---|---|---|
| mt42mee612a | Ud | Controlador WCB, para servicio de A.C.S., calefacción y refrigeración, con caudal variable de refrigerante, para gas R-410A, para conexión de unidad exterior con recuperación de calor, sistema de dos tubos, de la serie PURY-P200?350/PURY-EP200?300/PQRY-P200?300, con una salida exclusiva para unidades interiores para servicio de A.C.S., calefacción y refrigeración de la serie PWFY y otra salida mixta para estas mismas unidades interiores o bien para fancoils, gama Ecodan para City Multi, modelo CMB-PW202V-J "MITSUBISHI ELECTRIC", alimentación monofásica a 230 V, peso 20 kg, dimensiones 648x432x284 mm. (material) | 1 | 17552795.370000001 | 17552795.370 |
| mo005 | h | Oficial 1ª instalador de climatización. (mano de obra) | 0.606 | 26179.17 | 15864.577 |
| mo104 | h | Ayudante instalador de climatización. (mano de obra) | 0.606 | 19008.41 | 11519.096 |
| % | % | Herramienta menor | 2 % | 17580179.043 | 351603.581 |
|  |  | Costes directos |  |  | 17931782.624 |

## Recursos

**mt42mee612a** Ud Controlador WCB
Datos técnicos: Coste energético 950.418 MJ; Emisión de CO2 52.115 kg
Residuos:
- embalaje: re150101 Envases de papel y cartón. (componente de residuo); rendimiento 2.39 kg; Código LER 15 01 01; Masa del elemento 1 kg; Volumen 0.001333 m3
- embalaje: re170201 Madera. (componente de residuo); rendimiento 0.632 kg; Código LER 17 02 01; Masa del elemento 1 kg; Volumen 0.000909 m3
