# Purificador de aire

- Propiedad del archivo: CYPE Ingenieros S.A.
- Formato: FIEBDC-3/2016
- Programa: Generador de precios de la construcción. CYPE Ingenieros, S.A.
- Fecha: 19/06/2024
- Ámbito geográfico: Colombia
- Divisa: COP
- Costes indirectos: 3 %
- Gastos generales: 13 %
- Beneficio industrial: 6 %
- IVA: 16 %

## I Instalaciones

### IV Ventilación

#### IVP Purificadores de aire

**IVP010** Ud Purificador de aire.
Purificador de aire, modelo MA-E100R "MITSUBISHI ELECTRIC", caudal de aire 10 m³/min, CADR (Clean Air Delivery Rate) 612 m³/h, nivel sonoro mínimo/máximo: 22/55 dBA, dimensiones 800x320x270 mm, peso 13,4 kg, con prefiltro, filtro HEPA PM2.5 de doble capa, filtro de carbón activo, sensor de suciedad, indicador de suciedad, giro automático de la unidad y de las lamas para dirigir el flujo de aire, sensor de presencia I-See Sensor. Totalmente montado, conexionado y puesto en marcha por la empresa instaladora para la comprobación de su correcto funcionamiento.
Incluye: Replanteo de la unidad. Colocación y fijación de la unidad.
Criterio de medición de proyecto: Número de unidades previstas, según documentación gráfica de Proyecto.
Criterio de medición de obra: Se medirá el número de unidades realmente ejecutadas según especificaciones de Proyecto.

| Código | Ud | Descripción | Rendimiento | Precio | Importe |
|---|---|---|---|---|---|
| mt42mee015b | Ud | Purificador de aire, modelo MA-E100R "MITSUBISHI ELECTRIC", caudal de aire 10 m³/min, CADR (Clean Air Delivery Rate) 612 m³/h, nivel sonoro mínimo/máximo: 22/55 dBA, dimensiones 800x320x270 mm, peso 13,4 kg, con prefiltro, filtro HEPA PM2.5 de doble capa, filtro de carbón activo, sensor de suciedad, indicador de suciedad, giro automático de la unidad y de las lamas para dirigir el flujo de aire, sensor de presencia I-See Sensor. (material) | 1 | 5499875.88 | 5499875.880 |
| mo011 | h | Oficial 1ª montador. (mano de obra) | 0.366 | 26179.17 | 9581.576 |
| mo080 | h | Ayudante montador. (mano de obra) | 0.366 | 19044.65 | 6970.342 |
| % | % | Herramienta menor | 2 % | 5516427.798 | 110328.556 |
|  |  | Costes directos |  |  | 5626756.354 |

## Recursos

**mt42mee015b** Ud Purificador de aire
Datos técnicos: Coste energético 623.992 MJ; Emisión de CO2 42.686 kg
Residuos:
- embalaje: re150101 Envases de papel y cartón. (componente de residuo); rendimiento 0.18 kg; Código LER 15 01 01; Masa del elemento 1 kg; Volumen 0.001333 m3
- embalaje: re170203 Plástico. (componente de residuo); rendimiento 0.09 kg; Código LER 17 02 03; Masa del elemento 1 kg; Volumen 0.001667 m3
