# Equipo de aire acondicionado con unidad interior de suelo, sistema aire-aire split 1x1

- Propiedad del archivo: CYPE INGENIEROS, S.A.
- Formato: FIEBDC-3/2002
- Ámbito geográfico: Colombia
- Divisa: COP
- Costes indirectos: 3.00 %
- Gastos generales: 13.00 %
- Beneficio industrial: 6.00 %
- IVA: 16.00 %

## I Instalaciones

### IC Calefacción, refrigeración, climatización y A.C.S.

#### ICN Unidades autónomas de climatización

**ICN022** Ud Equipo de aire acondicionado con unidad interior de suelo, sistema aire-aire split 1x1.
Equipo de aire acondicionado, sistema aire-aire split 1x1, para gas R-32, bomba de calor, gama doméstica (RAC), alimentación monofásica (230V/50Hz), modelo Diamond SRF25ZS-W "MITSUBISHI HEAVY INDUSTRIES", potencia frigorífica nominal 2,5 kW (temperatura de bulbo seco en el interior 27°C, temperatura de bulbo húmedo en el interior 19°C, temperatura de bulbo seco en el exterior 35°C, temperatura de bulbo húmedo en el exterior 24°C), potencia calorífica nominal 2,9 kW (temperatura de bulbo seco en el interior 20°C, temperatura de bulbo húmedo en el exterior 6°C), SEER 7,4 (clase A++), SCOP 5,7 (clase A+++), EER 4,2 (clase A), COP 4,4 (clase A), formado por una unidad interior de suelo SRF25ZS-W, de 600x860x238 mm, nivel sonoro (velocidad ultra baja) 25 dBA, caudal de aire (velocidad ultra alta) 540 m³/h, con filtro enzimático, filtro desodorizante fotocatalítico, posibilidad de seleccionar la salida de aire simultáneamente por los álabes superiores e inferiores y de programar la dirección de salida de impulsión y control inalámbrico, con programación semanal, modelo Weekly Timer, y una unidad exterior SRC25ZS-W2, de 540x780x290 mm, nivel sonoro 45 dBA y caudal de aire 1644 m³/h, con control de condensación. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42mhi206jia | Ud | Equipo de aire acondicionado, sistema aire-aire split 1x1, para gas R-32, bomba de calor, gama doméstica (RAC), alimentación monofásica (230V/50Hz), modelo Diamond SRF25ZS-W "MITSUBISHI HEAVY INDUSTRIES", potencia frigorífica nominal 2,5 kW (temperatura de bulbo seco en el interior 27°C, temperatura de bulbo húmedo en el interior 19°C, temperatura de bulbo seco en el exterior 35°C, temperatura de bulbo húmedo en el exterior 24°C), potencia calorífica nominal 2,9 kW (temperatura de bulbo seco en el interior 20°C, temperatura de bulbo húmedo en el exterior 6°C), SEER 7,4 (clase A++), SCOP 5,7 (clase A+++), EER 4,2 (clase A), COP 4,4 (clase A), formado por una unidad interior de suelo SRF25ZS-W, de 600x860x238 mm, nivel sonoro (velocidad ultra baja) 25 dBA, caudal de aire (velocidad ultra alta) 540 m³/h, con filtro enzimático, filtro desodorizante fotocatalítico, posibilidad de seleccionar la salida de aire simultáneamente por los álabes superiores e inferiores y de programar la dirección de salida de impulsión y control inalámbrico, con programación semanal, modelo Weekly Timer, y una unidad exterior SRC25ZS-W2, de 540x780x290 mm, nivel sonoro 45 dBA y caudal de aire 1644 m³/h, con control de condensación. (material) | 1.000 | 11941751.78 | 11941751.78 |
| mt42www085 | Ud | Kit de soportes de pared, formado por juego de escuadras de 50x45 cm y cuatro amortiguadores de caucho, con sus chazos, tornillos, tuercas y arandelas correspondientes. (material) | 1.000 | 110582.61 | 110582.61 |
| mo005 | h | Oficial 1ª instalador de climatización. (mano de obra) | 2.258 | 26179.17 | 59112.57 |
| mo104 | h | Ayudante instalador de climatización. (mano de obra) | 2.258 | 19008.41 | 42920.99 |
| % | % | Herramienta menor | 2 % | 12154367.95 | 243087.36 |
|  |  | Costes directos |  |  | 12397455.31 |
