# Unidad exterior de aire acondicionado, sistema aire-aire multi-split

- Propiedad del archivo: CYPE INGENIEROS, S.A.
- Formato: FIEBDC-3/2002
- Ámbito geográfico: Colombia
- Divisa: COP
- Costes indirectos: 3.00 %
- Gastos generales: 13.00 %
- Beneficio industrial: 6.00 %
- IVA: 16.00 %

## I Instalaciones

### IC Calefacción, refrigeración, climatización y A.C.S.

#### ICN Unidades autónomas de climatización

**ICN150** Ud Unidad exterior de aire acondicionado, sistema aire-aire multi-split.
Unidad exterior de aire acondicionado, sistema aire-aire multi-split, para gas R-32, bomba de calor, gama doméstica (RAC), alimentación monofásica (230V/50Hz), modelo SCM30ZS-W "MITSUBISHI HEAVY INDUSTRIES", potencia frigorífica nominal 3 kW (temperatura de bulbo seco 35°C, temperatura de bulbo húmedo 24°C), potencia calorífica nominal 4 kW (temperatura de bulbo húmedo 6°C), de 595x780x290 mm, peso 35,5 kg, nivel sonoro 49 dBA y caudal de aire 1950 m³/h, con control de condensación. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42mhi155d | Ud | Unidad exterior de aire acondicionado, sistema aire-aire multi-split, para gas R-32, bomba de calor, gama doméstica (RAC), alimentación monofásica (230V/50Hz), modelo SCM30ZS-W "MITSUBISHI HEAVY INDUSTRIES", potencia frigorífica nominal 3 kW (temperatura de bulbo seco 35°C, temperatura de bulbo húmedo 24°C), potencia calorífica nominal 4 kW (temperatura de bulbo húmedo 6°C), de 595x780x290 mm, peso 35,5 kg, nivel sonoro 49 dBA y caudal de aire 1950 m³/h, con control de condensación. (material) | 1.000 | 7863652.33 | 7863652.33 |
| mt42www080 | Ud | Kit de amortiguadores antivibración de suelo, formado por cuatro amortiguadores de caucho, con sus tornillos, tuercas y arandelas correspondientes. (material) | 1.000 | 46807.46 | 46807.46 |
| mo005 | h | Oficial 1ª instalador de climatización. (mano de obra) | 1.129 | 26179.17 | 29556.28 |
| mo104 | h | Ayudante instalador de climatización. (mano de obra) | 1.129 | 19008.41 | 21460.49 |
| % | % | Herramienta menor | 2 % | 7961476.56 | 159229.53 |
|  |  | Costes directos |  |  | 8120706.09 |
