# Recuperador de calor y humedad aire-aire. Instalación en techo

- Propiedad del archivo: CYPE INGENIEROS, S.A.
- Formato: FIEBDC-3/2002
- Ámbito geográfico: Colombia
- Divisa: COP
- Costes indirectos: 3.00 %
- Gastos generales: 13.00 %
- Beneficio industrial: 6.00 %
- IVA: 16.00 %

## I Instalaciones

### IC Calefacción, refrigeración, climatización y A.C.S.

#### ICR Sistemas de conducción de aire

**ICR115** Ud Recuperador de calor y humedad aire-aire. Instalación en techo.
Recuperador entálpico aire-aire, modelo SAF150E7 "MITSUBISHI HEAVY INDUSTRIES", caudal de aire a velocidad alta/media/baja: 150/150/120 m³/h, consumo eléctrico 107 W, presión sonora a velocidad alta/media/baja: 29/29/21,5 dBA, dimensiones 270x970x467 mm, peso 25 kg, presión estática del aire a velocidad alta/media/baja: 80/70/25 Pa, eficiencia de recuperación calorífica a velocidad alta/media/baja: 70/70/73%, eficiencia de recuperación frigorífica a velocidad alta/media/baja: 63/63/66%, alimentación monofásica a 230 V. Instalación en techo. Incluso elementos para suspensión del techo.
Incluye: Replanteo. Colocación y fijación. Conexionado y comprobación de su correcto funcionamiento.
Criterio de medición de proyecto: Número de unidades previstas, según documentación gráfica de Proyecto.
Criterio de medición de obra: Se medirá el número de unidades realmente ejecutadas según especificaciones de Proyecto.

| Código | Ud | Descripción | Rendimiento | Precio | Importe |
|---|---|---|---|---|---|
| mt42mhi850a | Ud | Recuperador entálpico aire-aire, modelo SAF150E7 "MITSUBISHI HEAVY INDUSTRIES", caudal de aire a velocidad alta/media/baja: 150/150/120 m³/h, consumo eléctrico 107 W, presión sonora a velocidad alta/media/baja: 29/29/21,5 dBA, dimensiones 270x970x467 mm, peso 25 kg, presión estática del aire a velocidad alta/media/baja: 80/70/25 Pa, eficiencia de recuperación calorífica a velocidad alta/media/baja: 70/70/73%, eficiencia de recuperación frigorífica a velocidad alta/media/baja: 63/63/66%, alimentación monofásica a 230 V. (material) | 1.000 | 10461466.04 | 10461466.04 |
| mt42www090 | Ud | Kit de soportes para suspensión del techo, formado por cuatro varillas roscadas de acero galvanizado, con sus chazos, tuercas y arandelas correspondientes. (material) | 1.000 | 128720.50 | 128720.50 |
| mo005 | h | Oficial 1ª instalador de climatización. (mano de obra) | 0.677 | 26179.17 | 17723.30 |
| mo104 | h | Ayudante instalador de climatización. (mano de obra) | 0.677 | 19008.41 | 12868.69 |
| % | % | Herramienta menor | 2 % | 10620778.53 | 212415.57 |
|  |  | Costes directos |  |  | 10833194.10 |
