# Controlador para conexión de climatizadora (UTA) de expansión directa con unidad exterior de aire acondicionado

- Propiedad del archivo: CYPE INGENIEROS, S.A.
- Formato: FIEBDC-3/2002
- Ámbito geográfico: Colombia
- Divisa: COP
- Costes indirectos: 3.00 %
- Gastos generales: 13.00 %
- Beneficio industrial: 6.00 %
- IVA: 16.00 %

## I Instalaciones

### IC Calefacción, refrigeración, climatización y A.C.S.

#### ICT Unidades de tratamiento de aire (climatizadoras)

**ICT300** Ud Controlador para conexión de climatizadora (UTA) de expansión directa con unidad exterior de aire acondicionado.
Kit de expansión para conexión de climatizadora (UTA) de expansión directa con unidad exterior de expansión directa de la gama semi-industrial PAC, para gas R-32/R-410A, con potencia de refrigeración de la unidad exterior comprendida entre 4 kW y 28 kW, modelo AHU-KIT-SP "MITSUBISHI HEAVY INDUSTRIES", con entradas analógicas 0-10V y 4-20mA, posibilidad de integración en BMS mediante protocolo ModBus y posibilidad de conectar en cascada hasta 16 unidades exteriores, con control por cable con pantalla táctil LCD, modelo Eco Touch RC-EX3A, para control del kit de expansión. Totalmente montado, conexionado y probado.
Incluye: Replanteo. Colocación y fijación de los elementos. Conexionado.
Criterio de medición de proyecto: Número de unidades previstas, según documentación gráfica de Proyecto.
Criterio de medición de obra: Se medirá el número de unidades realmente ejecutadas según especificaciones de Proyecto.

| Código | Ud | Descripción | Rendimiento | Precio | Importe |
|---|---|---|---|---|---|
| mt42mhi835a | Ud | Kit de expansión para conexión de climatizadora (UTA) de expansión directa con unidad exterior de expansión directa de la gama semi-industrial PAC, para gas R-32/R-410A, con potencia de refrigeración de la unidad exterior comprendida entre 4 kW y 28 kW, modelo AHU-KIT-SP "MITSUBISHI HEAVY INDUSTRIES", con entradas analógicas 0-10V y 4-20mA, posibilidad de integración en BMS mediante protocolo ModBus y posibilidad de conectar en cascada hasta 16 unidades exteriores. (material) | 1.000 | 3551515.59 | 3551515.59 |
| mt42mhi520a | Ud | Control por cable con pantalla táctil LCD, modelo Eco Touch RC-EX3A "MITSUBISHI HEAVY INDUSTRIES". (material) | 1.000 | 1170186.36 | 1170186.36 |
| mo005 | h | Oficial 1ª instalador de climatización. (mano de obra) | 1.129 | 26179.17 | 29556.28 |
| mo104 | h | Ayudante instalador de climatización. (mano de obra) | 1.129 | 19008.41 | 21460.49 |
| % | % | Herramienta menor | 2 % | 4772718.72 | 95454.37 |
|  |  | Costes directos |  |  | 4868173.09 |
