# Unidad interior de aire acondicionado, de techo con descarga directa

- Propiedad del archivo: CYPE Ingenieros S.A.
- Formato: FIEBDC-3/2016
- Programa: Generador de precios de la construcción. CYPE Ingenieros, S.A.
- Fecha: 19/06/2024
- Ámbito geográfico: Colombia
- Divisa: COP
- Costes indirectos: 3 %
- Gastos generales: 13 %
- Beneficio industrial: 6 %
- IVA: 16 %

## I Instalaciones

### IC Calefacción, refrigeración, climatización y A.C.S.

#### ICN Unidades autónomas de climatización

**ICN115** Ud Unidad interior de aire acondicionado, de techo con descarga directa.
Unidad interior de aire acondicionado, de techo, con descarga directa, sistema aire-aire multi-split, para gas R-32, bomba de calor, gama doméstica (RAC), alimentación monofásica (230V/50Hz), modelo FDE50VH "MITSUBISHI HEAVY INDUSTRIES", potencia frigorífica nominal 5 kW (temperatura de bulbo seco 27°C, temperatura de bulbo húmedo 19°C), potencia calorífica nominal 5,8 kW (temperatura de bulbo seco 20°C), de 210x1070x690 mm, nivel sonoro (velocidad baja) 31 dBA, con filtro y control por cable, modelo RC-E5. Accesorios: adaptador para conexión de control remoto por cable o de control externo, modelo SC-BIKN-E.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42mhi176l | Ud | Unidad interior de aire acondicionado, de techo, con descarga directa, sistema aire-aire multi-split, para gas R-32, bomba de calor, gama doméstica (RAC), alimentación monofásica (230V/50Hz), modelo FDE50VH "MITSUBISHI HEAVY INDUSTRIES", potencia frigorífica nominal 5 kW (temperatura de bulbo seco 27°C, temperatura de bulbo húmedo 19°C), potencia calorífica nominal 5,8 kW (temperatura de bulbo seco 20°C), de 210x1070x690 mm, nivel sonoro (velocidad baja) 31 dBA, con filtro y control por cable, modelo RC-E5. (material) | 1 | 7337068.46 | 7337068.460 |
| mt42mhi510b | Ud | Adaptador para conexión de control remoto por cable o de control externo, modelo SC-BIKN-E "MITSUBISHI HEAVY INDUSTRIES". (material) | 1 | 1796236.06 | 1796236.060 |
| mt42mhi900 | m | Cable bus apantallado de 2 hilos, de 0,5 mm² de sección por hilo (material) | 3 | 4680.74 | 14042.220 |
| mt35aia090aa | m | Tubo rígido de PVC, enchufable, curvable en caliente, de color negro, de 16 mm de diámetro nominal, para canalización fija en superficie. Resistencia a la compresión 1250 N, resistencia al impacto 2 julios, temperatura de trabajo -5°C hasta 60°C, con grado de protección IP547, propiedades eléctricas: aislante, no propagador de la llama. Incluso abrazaderas, elementos de sujeción y accesorios (curvas, manguitos, tes, codos y curvas flexibles). (material) | 3 | 6648.84 | 19946.520 |
| mo005 | h | Oficial 1ª instalador de climatización. (mano de obra) | 1.129 | 26179.17 | 29556.283 |
| mo104 | h | Ayudante instalador de climatización. (mano de obra) | 1.129 | 19008.41 | 21460.495 |
| % | % | Herramienta menor | 2 % | 9218310.038 | 184366.201 |
|  |  | Costes directos |  |  | 9402676.239 |

Residuos:
- colocación: mt42mhi900 Cable bus apantallado de 2 hilos, de 0,5 mm² de sección por hilo; factor de residuo 0.0165111
- colocación: mt35aia090aa; factor de residuo 0.0275

## Recursos

**mt42mhi176l** Ud Unidad interior de aire acondicionado
Datos técnicos: Coste energético 1294.257 MJ; Emisión de CO2 88.556 kg
Residuos:
- embalaje: re150101 Envases de papel y cartón. (componente de residuo); rendimiento 0.18 kg; Código LER 15 01 01; Masa del elemento 1 kg; Volumen 0.001333 m3
- embalaje: re170203 Plástico. (componente de residuo); rendimiento 0.09 kg; Código LER 17 02 03; Masa del elemento 1 kg; Volumen 0.001667 m3

**mt42mhi900** m Cable bus apantallado de 2 hilos, de 0,5 mm² de sección por hilo
Datos técnicos: Coste energético 1.694 MJ; Emisión de CO2 0.087 kg; Código LER 17 04 11; Masa del elemento 0.045 kg; Volumen 0.00003 m3
Residuos:
- embalaje: re150101 Envases de papel y cartón; rendimiento 0.065 kg

**mt35aia090aa** m Tubo rígido de PVC
Datos técnicos: Coste energético 11.626 MJ; Emisión de CO2 0.577 kg; Código LER 17 02 03; Masa del elemento 0.12 kg; Volumen 0.0002 m3
