# Control centralizado

- Propiedad del archivo: CYPE Ingenieros S.A.
- Formato: FIEBDC-3/2016
- Programa: Generador de precios de la construcción. CYPE Ingenieros, S.A.
- Fecha: 14/10/2024
- Ámbito geográfico: Colombia
- Divisa: COP
- Costes indirectos: 3 %
- Gastos generales: 13 %
- Beneficio industrial: 6 %
- IVA: 16 %

## I Instalaciones

### IB Sistemas de climatización

#### IBW Sistema VRF (Mitsubishi Heavy Industries)

**IBW500** Ud Control centralizado.
Consola para control centralizado de instalaciones de climatización con sistema aire-aire split y comunicación Superlink II, para un máximo de 16 unidades interiores, modelo SC-SL1N-E "MITSUBISHI HEAVY INDUSTRIES", con funciones de control individual y colectivo del arranque y detención, información de los estados de funcionamiento y de necesidad de servicio y compensación del tiempo de detención ante un corte del suministro eléctrico.
Criterio de valoración económica: El precio no incluye la canalización ni el cableado eléctrico de alimentación.
Incluye: Replanteo. Colocación y fijación. Colocación y fijación de los accesorios. Conexionado.
Criterio de medición de proyecto: Número de unidades previstas, según documentación gráfica de Proyecto.
Criterio de medición de obra: Se medirá el número de unidades realmente ejecutadas según especificaciones de Proyecto.

| Código | Ud | Descripción | Rendimiento | Precio | Importe |
|---|---|---|---|---|---|
| mt42mhi600a | Ud | Consola para control centralizado de instalaciones de climatización con sistema aire-aire split y comunicación Superlink II, para un máximo de 16 unidades interiores, modelo SC-SL1N-E "MITSUBISHI HEAVY INDUSTRIES", con funciones de control individual y colectivo del arranque y detención, información de los estados de funcionamiento y de necesidad de servicio y compensación del tiempo de detención ante un corte del suministro eléctrico. (material) | 1 | 5601205.26 | 5601205.260 |
| mo005 | h | Oficial 1ª instalador de climatización. (mano de obra) | 1.212 | 27359.16 | 33159.302 |
| mo104 | h | Ayudante instalador de climatización. (mano de obra) | 1.212 | 19865.18 | 24076.598 |
| % | % | Herramienta menor | 2 % | 5658441.160 | 113168.823 |
|  |  | Costes directos |  |  | 5771609.983 |
