# Recuperador de calor y humedad aire-aire. Instalación en techo

- Propiedad del archivo: CYPE Ingenieros S.A.
- Formato: FIEBDC-3/2016
- Programa: Generador de precios de la construcción. CYPE Ingenieros, S.A.
- Fecha: 19/06/2024
- Ámbito geográfico: Colombia
- Divisa: COP
- Costes indirectos: 3 %
- Gastos generales: 13 %
- Beneficio industrial: 6 %
- IVA: 16 %

## I Instalaciones

### IC Calefacción, refrigeración, climatización y A.C.S.

#### ICR Sistemas de conducción de aire

**ICR115** Ud Recuperador de calor y humedad aire-aire. Instalación en techo.
Recuperador entálpico aire-aire, modelo SAF150E7 "MITSUBISHI HEAVY INDUSTRIES", caudal de aire a velocidad alta/media/baja: 150/150/120 m³/h, consumo eléctrico 107 W, presión sonora a velocidad alta/media/baja: 29/29/21,5 dBA, dimensiones 270x970x467 mm, peso 25 kg, presión estática del aire a velocidad alta/media/baja: 80/70/25 Pa, eficiencia de recuperación calorífica a velocidad alta/media/baja: 70/70/73%, eficiencia de recuperación frigorífica a velocidad alta/media/baja: 63/63/66%, alimentación monofásica a 230 V. Instalación en techo. Incluso elementos para suspensión del techo.
Incluye: Replanteo. Colocación y fijación. Conexionado y comprobación de su correcto funcionamiento.
Criterio de medición de proyecto: Número de unidades previstas, según documentación gráfica de Proyecto.
Criterio de medición de obra: Se medirá el número de unidades realmente ejecutadas según especificaciones de Proyecto.

| Código | Ud | Descripción | Rendimiento | Precio | Importe |
|---|---|---|---|---|---|
| mt42mhi850a | Ud | Recuperador entálpico aire-aire, modelo SAF150E7 "MITSUBISHI HEAVY INDUSTRIES", caudal de aire a velocidad alta/media/baja: 150/150/120 m³/h, consumo eléctrico 107 W, presión sonora a velocidad alta/media/baja: 29/29/21,5 dBA, dimensiones 270x970x467 mm, peso 25 kg, presión estática del aire a velocidad alta/media/baja: 80/70/25 Pa, eficiencia de recuperación calorífica a velocidad alta/media/baja: 70/70/73%, eficiencia de recuperación frigorífica a velocidad alta/media/baja: 63/63/66%, alimentación monofásica a 230 V. (material) | 1 | 10461466.039999999 | 10461466.040 |
| mt42www090 | Ud | Kit de soportes para suspensión del techo, formado por cuatro varillas roscadas de acero galvanizado, con sus chazos, tuercas y arandelas correspondientes. (material) | 1 | 128720.5 | 128720.500 |
| mo005 | h | Oficial 1ª instalador de climatización. (mano de obra) | 0.732 | 26179.17 | 19163.152 |
| mo104 | h | Ayudante instalador de climatización. (mano de obra) | 0.732 | 19008.41 | 13914.156 |
| % | % | Herramienta menor | 2 % | 10623263.848 | 212465.277 |
|  |  | Costes directos |  |  | 10835729.125 |

## Recursos

**mt42mhi850a** Ud Recuperador entálpico aire-aire
Datos técnicos: Coste energético 1319.170 MJ; Emisión de CO2 46.247 kg
Residuos:
- embalaje: re150101 Envases de papel y cartón. (componente de residuo); rendimiento 2.143 kg; Código LER 15 01 01; Masa del elemento 1 kg; Volumen 0.001333 m3
