# Solera ventilada de concreto, para grandes alturas

- Propiedad del archivo: CYPE INGENIEROS, S.A.
- Formato: FIEBDC-3/2002
- Ámbito geográfico: Colombia
- Divisa: COP
- Costes indirectos: 3.00 %
- Gastos generales: 13.00 %
- Beneficio industrial: 6.00 %
- IVA: 16.00 %

## A Acondicionamiento del terreno

### AN Nivelación

#### ANV Soleras ventiladas

**ANV015** m² Solera ventilada de concreto, para grandes alturas.
Solera ventilada de concreto armado, para grandes alturas, de 100+4 cm de canto, sobre encofrado perdido de piezas de polipropileno reciclado, apoyado sobre tubos de PVC de 125 mm de diámetro y 85 cm de altura, fijados a una matriz base, realizada con concreto f'c=210 kg/cm² (21 MPa), clase de exposición F0 S0 P0 C0, tamaño máximo del agregado 12,5 mm, manejabilidad blanda, preparado en obra, y malla electrosoldada tipo XX 50, 25x25 cm y Ø 4-4 mm como armadura de reparto, colocada sobre separadores homologados en capa de compresión de 4 cm de espesor; apoyado todo ello sobre base de piso de limpieza.
Criterio de valoración económica: El precio no incluye la capa de solado de limpieza.
Incluye: Replanteo. Colocación de la matriz base. Colocación de los tubos. Corte de las piezas. Colocación y montaje de las piezas. Realización de los orificios de paso de instalaciones. Colocación de los elementos para paso de instalaciones. Colocación de la malla electrosoldada. Preparación del concreto. Fundido, extendido y vibrado del concreto. Regleado y nivelación de la capa de compresión. Curado del concreto.
Criterio de medición de proyecto: Superficie medida según documentación gráfica de Proyecto.
Criterio de medición de obra: Se medirá la superficie realmente ejecutada según especificaciones de Proyecto, sin deducir la superficie ocupada por las columnas situados dentro de su perímetro.

| Código | Ud | Descripción | Rendimiento | Precio | Importe |
|---|---|---|---|---|---|
| mt07cid030a | m² | Encofrado perdido de piezas de polipropileno reciclado, de 58x58x15 cm, para disponer sobre tubos de PVC, sobre una matriz base, para soleras ventiladas de gran altura. (material) | 1.050 | 47584.91 | 49964.16 |
| mt36tit010ha | m | Tubo de PVC, serie B, de 125 mm de diámetro y 3,2 mm de espesor. (material) | 2.550 | 15078.65 | 38450.56 |
| mt07ame050aae | m² | Malla electrosoldada tipo XX 50, 25x25 cm y Ø 4-4 mm, según NTC 5806 y ASTM A1064 / A1064M. (material) | 1.100 | 1978.90 | 2176.79 |
| mt08var050 | kg | Alambre galvanizado para atar, de 1,30 mm de diámetro. (material) | 0.017 | 3289.66 | 55.92 |
| mt08aaa010a | m³ | Agua. (material) | 0.020 | 3289.66 | 65.79 |
| mt01arg000d | m³ | Arena cribada. (material) | 0.052 | 77925.01 | 4052.10 |
| mt01arg001de | m³ | Agregado grueso homogeneizado, de tamaño máximo 12,5 mm. (material) | 0.079 | 56407.65 | 4456.20 |
| mt08cem000d | kg | Cemento gris en sacos. (material) | 33.933 | 484.68 | 16446.65 |
| mt07aco020m | Ud | Separador homologado para malla electrosoldada. (material) | 1.000 | 195.55 | 195.55 |
| mq06vib020 | h | Regla vibrante de 3 m. (maquinaria) | 0.082 | 13310.22 | 1091.44 |
| mq06hor010 | h | Concretera eléctrica con una capacidad de amasado de 160 l. (maquinaria) | 0.057 | 8779.49 | 500.43 |
| op00sie010 |  | Sierra de calar. | 1.000 | 0.00 | 0.00 |
| op00amo010 |  | Amoladora o radial. | 1.000 | 0.00 | 0.00 |
| au00auh040 |  | Vibrador de concreto, eléctrico. | 1.000 | 0.00 | 0.00 |
| mo044 | h | Oficial 1ª encofrador. (mano de obra) | 0.028 | 27708.07 | 775.83 |
| mo091 | h | Ayudante encofrador. (mano de obra) | 0.028 | 20698.42 | 579.56 |
| mo043 | h | Oficial 1ª armador de concreto. (mano de obra) | 0.025 | 27708.07 | 692.70 |
| mo090 | h | Ayudante armador de concreto. (mano de obra) | 0.025 | 20698.42 | 517.46 |
| % | % | Herramienta menor | 2 % | 120021.14 | 2400.42 |
|  |  | Costes directos |  |  | 122421.56 |
