# Colector en losa de cimentación

- Propiedad del archivo: CYPE INGENIEROS, S.A.
- Formato: FIEBDC-3/2002
- Ámbito geográfico: Colombia
- Divisa: COP
- Costes indirectos: 3.00 %
- Gastos generales: 13.00 %
- Beneficio industrial: 6.00 %
- IVA: 16.00 %

## A Acondicionamiento del terreno

### AS Red de desagüe

#### ASC Colectores

**ASC020** m Colector en losa de cimentación.
Colector enterrado de red horizontal de saneamiento, sin cajas de inspección, mediante sistema integral registrable, en losa de cimentación, con una pendiente mínima del 3%, para la evacuación de aguas residuales y/o pluviales, formado por tubo de PVC liso, serie SN-2, rigidez anular nominal 2 kN/m², de 315 mm de diámetro exterior, con junta elástica, empotrada en losa de cimentación. Incluso accesorios, registros, uniones y piezas especiales, lubricante para montaje y fijación a la armadura de la losa.
Incluye: Replanteo y trazado del ducto en planta y pendientes. Presentación en seco de tubos y piezas especiales. Montaje, conexionado y comprobación de su correcto funcionamiento.
Criterio de medición de proyecto: Longitud medida en proyección horizontal, según documentación gráfica de Proyecto.
Criterio de medición de obra: Se medirá, en proyección horizontal, la longitud realmente ejecutada según especificaciones de Proyecto, incluyendo los tramos ocupados por piezas especiales.

| Código | Ud | Descripción | Rendimiento | Precio | Importe |
|---|---|---|---|---|---|
| mt11tpb020f | m | Tubo de PVC liso, para saneamiento enterrado sin presión, serie SN-2, rigidez anular nominal 2 kN/m², de 315 mm de diámetro exterior y 6,2 mm de espesor, incluso juntas de goma. (material) | 1.050 | 123609.32 | 129789.79 |
| mt11tpb021f | Ud | Repercusión, por m de tubería, de accesorios, uniones y piezas especiales para tubo de PVC liso, para saneamiento enterrado sin presión, serie SN-2, de 315 mm de diámetro exterior. (material) | 2.000 | 37082.80 | 74165.60 |
| mt11ade100a | kg | Lubricante para unión mediante junta elástica de tubos y accesorios. (material) | 0.006 | 56447.19 | 338.68 |
| mo008 | h | Oficial 1ª plomero. (mano de obra) | 0.295 | 26179.17 | 7722.86 |
| mo107 | h | Ayudante plomero. (mano de obra) | 0.147 | 19008.41 | 2794.24 |
| % | % | Herramienta menor | 2 % | 214811.17 | 4296.22 |
|  |  | Costes directos |  |  | 219107.39 |
