# Descabezado de paneles en muros pantalla

- Propiedad del archivo: CYPE INGENIEROS, S.A.
- Formato: FIEBDC-3/2002
- Ámbito geográfico: Colombia
- Divisa: COP
- Costes indirectos: 3.00 %
- Gastos generales: 13.00 %
- Beneficio industrial: 6.00 %
- IVA: 16.00 %

## C Cimentaciones

### CC Contenciones

#### CCP Muros pantalla

**CCP051** m Descabezado de paneles en muros pantalla.
Demolición del exceso de concreto existente en la coronación de los paneles del muro pantalla, de 26 cm de espesor, mediante descabezado del tramo comprendido entre el nivel de llenado del concreto y el nivel de descabezado, hasta asegurar la ausencia de concreto contaminado por lodos y la calidad descrita en el Proyecto, y carga manual de escombros sobre camión o contenedor.
Incluye: Replanteo, marcado y corte del nivel de descabezado. Demolición con descabezador hidráulico del concreto contaminado existente en la coronación de la pantalla. Picado manual con compresor portátil de los restos del descabezado. Enderezado de las armaduras. Limpieza de la superficie de concreto. Recogida de restos. Carga manual de escombros sobre camión o contenedor.
Criterio de medición de proyecto: Longitud medida según documentación gráfica de Proyecto, considerando que la cota final de fundido rebasará a la teórica en al menos 30 cm.
Criterio de medición de obra: Se medirá la longitud realmente ejecutada según especificaciones de Proyecto.

| Código | Ud | Descripción | Rendimiento | Precio | Importe |
|---|---|---|---|---|---|
| mq01exn065 | h | Retroexcavadora sobre neumáticos, de 85 kW, equipada con descabezador hidráulico para muros. (maquinaria) | 0.200 | 183727.77 | 36745.55 |
| mq05pdm010a | h | Compresor portátil eléctrico 2 m³/min de caudal. (maquinaria) | 0.438 | 10769.27 | 4716.94 |
| mq05mai030 | h | Martillo neumático. (maquinaria) | 0.875 | 11532.45 | 10090.89 |
| op00amo010 |  | Amoladora o radial. | 1.000 | 0.00 | 0.00 |
| mo112 | h | Ayudante entendido. (mano de obra) | 1.270 | 18648.96 | 23684.18 |
| mo113 | h | Peón de obra blanca. (mano de obra) | 0.635 | 18348.75 | 11651.46 |
| % | % | Herramienta menor | 2 % | 86889.02 | 1737.78 |
|  |  | Costes directos |  |  | 88626.80 |
