# Foso de ascensor

- Propiedad del archivo: CYPE INGENIEROS, S.A.
- Formato: FIEBDC-3/2002
- Ámbito geográfico: Colombia
- Divisa: COP
- Costes indirectos: 3.00 %
- Gastos generales: 13.00 %
- Beneficio industrial: 6.00 %
- IVA: 16.00 %

## C Cimentaciones

### CV Elementos singulares

#### CVF Foso de ascensor

**CVF010** m³ Foso de ascensor.
Foso de ascensor a nivel de cimentación, mediante vaso de concreto armado, realizado con concreto f'c=210 kg/cm² (21 MPa), clase de exposición F0 S0 P0 C0, tamaño máximo del agregado 12,5 mm, manejabilidad blanda, preparado en obra, y fundido con medios manuales, y acero Grado 60 (fy=4200 kg/cm²), con una cuantía aproximada de 50 kg/m³. Incluso armaduras para formación de zunchos de borde y refuerzos, armaduras de espera, alambre de atar, separadores y líquido desencofrante, para evitar la adherencia del concreto al encofrado.
Criterio de valoración económica: El precio incluye el montaje y desmontaje del sistema de encofrado y el figurado del acero (corte y doblez) y el armado en el lugar definitivo de su colocación en obra.
Incluye: Replanteo y trazado de los elementos. Colocación de separadores y fijación de las armaduras. Montaje del sistema de encofrado. Preparación del concreto. Fundido y compactación del concreto. Desmontaje del sistema de encofrado. Curado del concreto.
Criterio de medición de proyecto: Volumen medido sobre las secciones teóricas de cálculo, según documentación gráfica de Proyecto.
Criterio de medición de obra: Se medirá el volumen teórico ejecutado según especificaciones de Proyecto.

| Código | Ud | Descripción | Rendimiento | Precio | Importe |
|---|---|---|---|---|---|
| mt08eme040 | m² | Paneles metálicos de varias dimensiones, para encofrar elementos de concreto. (material) | 0.025 | 114041.60 | 2851.04 |
| mt50spa052b | m | Tablón de madera de pino, de 20x7,2 cm. (material) | 0.100 | 13863.95 | 1386.40 |
| mt50spa081a | Ud | Puntal metálico telescópico, de hasta 3 m de altura. (material) | 0.065 | 42223.46 | 2744.52 |
| mt08eme051a | m | Fleje de acero galvanizado, para encofrado metálico. (material) | 0.500 | 636.00 | 318.00 |
| mt08var050 | kg | Alambre galvanizado para atar, de 1,30 mm de diámetro. (material) | 0.450 | 3289.66 | 1480.35 |
| mt08var060 | kg | Puntas de acero de 20x100 mm. (material) | 0.500 | 19189.69 | 9594.85 |
| mt08dba010d | l | Agente desmoldeante, a base de aceites especiales, emulsionable en agua, para encofrados metálicos, fenólicos o de madera. (material) | 0.150 | 3956.80 | 593.52 |
| mt07sep010ab | Ud | Separador homologado de plástico, para armaduras de cimentaciones de varios diámetros. (material) | 4.000 | 354.01 | 1416.04 |
| mt07aco020d | Ud | Separador homologado para muros. (material) | 8.000 | 139.68 | 1117.44 |
| mt07aco060a | kg | Acero en barras corrugadas, Grado 60 (fy=4200 kg/cm²), de varios diámetros, según NTC 2289 y ASTM A 706. (material) | 51.000 | 2109.85 | 107602.35 |
| mt08aaa010a | m³ | Agua. (material) | 0.237 | 3289.66 | 779.65 |
| mt01arg000d | m³ | Arena cribada. (material) | 0.610 | 77925.01 | 47534.26 |
| mt01arg001de | m³ | Agregado grueso homogeneizado, de tamaño máximo 12,5 mm. (material) | 0.915 | 56407.65 | 51613.00 |
| mt08cem000d | kg | Cemento gris en sacos. (material) | 394.240 | 484.68 | 191080.24 |
| mq06hor010 | h | Concretera eléctrica con una capacidad de amasado de 160 l. (maquinaria) | 0.660 | 8779.49 | 5794.46 |
| op00ciz020 |  | Cizalla para acero en barras corrugadas. | 1.000 | 0.00 | 0.00 |
| op00ata010 |  | Atadora de armadura. | 1.000 | 0.00 | 0.00 |
| au00auh040 |  | Vibrador de concreto, eléctrico. | 1.000 | 0.00 | 0.00 |
| mo044 | h | Oficial 1ª encofrador. (mano de obra) | 1.693 | 27708.07 | 46909.76 |
| mo091 | h | Ayudante encofrador. (mano de obra) | 2.258 | 20698.42 | 46737.03 |
| mo043 | h | Oficial 1ª armador de concreto. (mano de obra) | 0.361 | 27708.07 | 10002.61 |
| mo090 | h | Ayudante armador de concreto. (mano de obra) | 0.542 | 20698.42 | 11218.54 |
| mo113 | h | Peón de obra blanca. (mano de obra) | 1.185 | 19175.79 | 22723.31 |
| mo112 | h | Ayudante entendido. (mano de obra) | 1.242 | 19489.54 | 24206.01 |
| % | % | Herramienta menor | 2 % | 587703.38 | 11754.07 |
|  |  | Costes directos |  |  | 599457.45 |
