# Demolición de muro de concreto armado

- Propiedad del archivo: CYPE INGENIEROS, S.A.
- Formato: FIEBDC-3/2002
- Ámbito geográfico: Colombia
- Divisa: COP
- Costes indirectos: 3.00 %
- Gastos generales: 13.00 %
- Beneficio industrial: 6.00 %
- IVA: 16.00 %

## D Demoliciones

### DD Cimentaciones

#### DDC Contenciones

**DDC020** m³ Demolición de muro de concreto armado.
Demolición de muro de contención de concreto armado con retroexcavadora con martillo rompedor y equipo de oxicorte, y carga mecánica sobre camión o contenedor.
Incluye: Demolición del elemento. Corte de las armaduras. Fragmentación de los escombros en piezas manejables. Retirada y acopio de escombros. Limpieza de los restos de obra. Carga mecánica de escombros sobre camión o contenedor.
Criterio de medición de proyecto: Volumen medido según documentación gráfica de Proyecto.
Criterio de medición de obra: Se medirá el volumen realmente demolido según especificaciones de Proyecto.

| Código | Ud | Descripción | Rendimiento | Precio | Importe |
|---|---|---|---|---|---|
| mq01exn050c | h | Retroexcavadora sobre neumáticos, de 85 kW, con martillo rompedor. (maquinaria) | 0.300 | 185260.01 | 55578.00 |
| mq01ret010 | h | Miniretrocargadora sobre neumáticos de 15 kW. (maquinaria) | 0.140 | 116713.81 | 16339.93 |
| mq08sol010 | h | Equipo de oxicorte, con acetileno como combustible y oxígeno como comburente. (maquinaria) | 1.200 | 21005.63 | 25206.76 |
| mo019 | h | Oficial 1ª soldador. (mano de obra) | 1.355 | 26974.16 | 36549.99 |
| mo113 | h | Peón de obra blanca. (mano de obra) | 0.339 | 19175.79 | 6500.59 |
| % | % | Herramienta menor | 2 % | 140175.27 | 2803.51 |
|  |  | Costes directos |  |  | 142978.78 |
