# Demolición de cimentación de cantería

- Propiedad del archivo: CYPE INGENIEROS, S.A.
- Formato: FIEBDC-3/2002
- Ámbito geográfico: Colombia
- Divisa: COP
- Costes indirectos: 3.00 %
- Gastos generales: 13.00 %
- Beneficio industrial: 6.00 %
- IVA: 16.00 %

## D Demoliciones

### DD Cimentaciones

#### DDS Superficiales

**DDS010** m³ Demolición de cimentación de cantería.
Demolición de cimentación de mampostería, de más de 1,5 m de profundidad máxima, con martillo neumático y carga mecánica sobre camión o contenedor.
Incluye: Demolición del elemento. Fragmentación de los escombros en piezas manejables. Retirada y acopio de escombros. Limpieza de los restos de obra. Carga mecánica de escombros sobre camión o contenedor.
Criterio de medición de proyecto: Volumen medido según documentación gráfica de Proyecto.
Criterio de medición de obra: Se medirá el volumen realmente demolido, medido como diferencia entre los perfiles levantados antes de empezar la demolición y los levantados al finalizarla, aprobados por el director de la ejecución de la obra, según especificaciones de Proyecto.

| Código | Ud | Descripción | Rendimiento | Precio | Importe |
|---|---|---|---|---|---|
| mq05mai030 | h | Martillo neumático. (maquinaria) | 2.500 | 11532.45 | 28831.13 |
| mq05pdm110 | h | Compresor portátil diesel media presión 10 m³/min. (maquinaria) | 1.250 | 19559.94 | 24449.93 |
| mq01ret010 | h | Miniretrocargadora sobre neumáticos de 15 kW. (maquinaria) | 0.175 | 115748.49 | 20255.99 |
| mo113 | h | Peón de obra blanca. (mano de obra) | 1.609 | 18348.75 | 29523.14 |
| mo112 | h | Ayudante entendido. (mano de obra) | 2.822 | 18648.96 | 52627.37 |
| % | % | Herramienta menor | 2 % | 155687.56 | 3113.75 |
|  |  | Costes directos |  |  | 158801.31 |
