# Demolición de antepecho de concreto armado

- Propiedad del archivo: CYPE INGENIEROS, S.A.
- Formato: FIEBDC-3/2002
- Ámbito geográfico: Colombia
- Divisa: COP
- Costes indirectos: 3.00 %
- Gastos generales: 13.00 %
- Beneficio industrial: 6.00 %
- IVA: 16.00 %

## D Demoliciones

### DF Fachadas

#### DFD Defensas de exteriores

**DFD011** m Demolición de antepecho de concreto armado.
Demolición de antepecho de 1,25 m de altura y 0,2 m de espesor, de concreto armado, con martillo neumático y equipo de oxicorte, sin deteriorar los elementos constructivos contiguos, y carga manual sobre camión o contenedor.
Incluye: Demolición del elemento. Corte de las armaduras. Fragmentación de los escombros en piezas manejables. Retirada y acopio de escombros. Limpieza de los restos de obra. Carga manual de escombros sobre camión o contenedor.
Criterio de medición de proyecto: Longitud medida según documentación gráfica de Proyecto.
Criterio de medición de obra: Se medirá la longitud realmente demolida según especificaciones de Proyecto.

| Código | Ud | Descripción | Rendimiento | Precio | Importe |
|---|---|---|---|---|---|
| mq05mai030 | h | Martillo neumático. (maquinaria) | 0.400 | 11628.63 | 4651.45 |
| mq05pdm010a | h | Compresor portátil eléctrico 2 m³/min de caudal. (maquinaria) | 0.200 | 10859.09 | 2171.82 |
| mq08sol010 | h | Equipo de oxicorte, con acetileno como combustible y oxígeno como comburente. (maquinaria) | 0.120 | 21005.63 | 2520.68 |
| mo112 | h | Ayudante entendido. (mano de obra) | 0.677 | 19489.54 | 13194.42 |
| mo019 | h | Oficial 1ª soldador. (mano de obra) | 0.135 | 26974.16 | 3641.51 |
| mo113 | h | Peón de obra blanca. (mano de obra) | 0.226 | 19175.79 | 4333.73 |
| % | % | Herramienta menor | 2 % | 30513.61 | 610.27 |
|  |  | Costes directos |  |  | 31123.88 |
