# Desmontaje de unidad centralizada aire-agua de refrigeración o bomba de calor reversible

- Propiedad del archivo: CYPE INGENIEROS, S.A.
- Formato: FIEBDC-3/2002
- Ámbito geográfico: Colombia
- Divisa: COP
- Costes indirectos: 3.00 %
- Gastos generales: 13.00 %
- Beneficio industrial: 6.00 %
- IVA: 16.00 %

## D Demoliciones

### DI Instalaciones

#### DIC Calefacción, climatización y A.C.S.

**DIC110** Ud Desmontaje de unidad centralizada aire-agua de refrigeración o bomba de calor reversible.
Desmontaje de unidad centralizada aire-agua de refrigeración o bomba de calor reversible y sus componentes, instalada en interior, de 200 kW de potencia frigorífica máxima, con medios manuales y mecánicos, y recuperación, acopio y montaje del material en el mismo emplazamiento, y carga mecánica sobre camión o contenedor.
Criterio de valoración económica: El precio incluye el desmontaje de los accesorios y de la bancada metálica de apoyo.
Incluye: Desmontaje del elemento. Clasificación y etiquetado. Acopio de los materiales a reutilizar. Reposición y conexionado del elemento. Retirada y acopio de los restos de obra. Limpieza de los restos de obra. Carga mecánica de los restos de obra sobre camión o contenedor.
Criterio de medición de proyecto: Número de unidades previstas, según documentación gráfica de Proyecto.
Criterio de medición de obra: Se medirá el número de unidades realmente desmontadas según especificaciones de Proyecto.

| Código | Ud | Descripción | Rendimiento | Precio | Importe |
|---|---|---|---|---|---|
| mq04cag010a | h | Camión con grúa de hasta 6 t. (maquinaria) | 1.750 | 139774.43 | 244605.25 |
| mo004 | h | Oficial 1ª calefactor. (mano de obra) | 2.766 | 26179.17 | 72411.58 |
| mo103 | h | Ayudante calefactor. (mano de obra) | 2.766 | 19008.41 | 52577.26 |
| % | % | Herramienta menor | 2 % | 369594.09 | 7391.88 |
|  |  | Costes directos |  |  | 376985.97 |
