# Demolición de solera o piso de concreto

- Propiedad del archivo: CYPE INGENIEROS, S.A.
- Formato: FIEBDC-3/2002
- Ámbito geográfico: Colombia
- Divisa: COP
- Costes indirectos: 3.00 %
- Gastos generales: 13.00 %
- Beneficio industrial: 6.00 %
- IVA: 16.00 %

## D Demoliciones

### DM Firmes y pisos

#### DMX Andenes y pisos

**DMX021** m² Demolición de solera o piso de concreto.
Demolición de solera o piso de concreto en masa de hasta 15 cm de espesor, con martillo neumático, y carga manual sobre camión o contenedor.
Criterio de valoración económica: El precio no incluye la demolición de la base soporte.
Incluye: Demolición del elemento. Fragmentación de los escombros en piezas manejables. Retirada y acopio de escombros. Limpieza de los restos de obra. Carga manual de escombros sobre camión o contenedor.
Criterio de medición de proyecto: Superficie medida según documentación gráfica de Proyecto.
Criterio de medición de obra: Se medirá la superficie realmente demolida según especificaciones de Proyecto.

| Código | Ud | Descripción | Rendimiento | Precio | Importe |
|---|---|---|---|---|---|
| mq05mai030 | h | Martillo neumático. (maquinaria) | 0.150 | 15251.29 | 2287.69 |
| mq05pdm010a | h | Compresor portátil eléctrico 2 m³/min de caudal. (maquinaria) | 0.150 | 14242.01 | 2136.30 |
| mo112 | h | Ayudante entendido. (mano de obra) | 0.159 | 26895.45 | 4276.38 |
| mo113 | h | Peón de obra blanca. (mano de obra) | 0.106 | 26456.35 | 2804.37 |
| % | % | Herramienta menor | 2 % | 11504.74 | 230.09 |
|  |  | Costes directos |  |  | 11734.83 |
