# Desmontaje de lucernario de placas translúcidas

- Propiedad del archivo: CYPE INGENIEROS, S.A.
- Formato: FIEBDC-3/2002
- Ámbito geográfico: Colombia
- Divisa: COP
- Costes indirectos: 3.00 %
- Gastos generales: 13.00 %
- Beneficio industrial: 6.00 %
- IVA: 16.00 %

## D Demoliciones

### DQ Cubiertas

#### DQL Lucernarios

**DQL030** m² Desmontaje de lucernario de placas translúcidas.
Desmontaje de estructura metálica y placas translúcidas de lucernario a cuatro aguas de 3 a 8 m de luz máxima, con equipo de oxicorte, sin afectar a la estabilidad de los elementos constructivos contiguos, y carga manual sobre camión o contenedor.
Incluye: Desmontaje del elemento. Retirada y acopio del material desmontado. Limpieza de los restos de obra. Carga manual del material desmontado y restos de obra sobre camión o contenedor.
Criterio de medición de proyecto: Superficie medida según documentación gráfica de Proyecto.
Criterio de medición de obra: Se medirá la superficie realmente desmontada según especificaciones de Proyecto.

| Código | Ud | Descripción | Rendimiento | Precio | Importe |
|---|---|---|---|---|---|
| mq08sol010 | h | Equipo de oxicorte, con acetileno como combustible y oxígeno como comburente. (maquinaria) | 0.231 | 21005.63 | 4852.30 |
| mo019 | h | Oficial 1ª soldador. (mano de obra) | 0.261 | 26974.16 | 7040.26 |
| mo113 | h | Peón de obra blanca. (mano de obra) | 0.196 | 19175.79 | 3758.45 |
| % | % | Herramienta menor | 2 % | 15651.01 | 313.02 |
|  |  | Costes directos |  |  | 15964.03 |
