# Desmontaje de luminaria de farola

- Propiedad del archivo: CYPE INGENIEROS, S.A.
- Formato: FIEBDC-3/2002
- Ámbito geográfico: Colombia
- Divisa: COP
- Costes indirectos: 3.00 %
- Gastos generales: 13.00 %
- Beneficio industrial: 6.00 %
- IVA: 16.00 %

## D Demoliciones

### DU Urbanización interior del terreno

#### DUI Iluminación exterior

**DUI020** Ud Desmontaje de luminaria de farola.
Desmontaje de luminaria de farola de hasta 6 m de altura, con recuperación del material para su posterior ubicación en otro emplazamiento, siendo el orden de ejecución del proceso inverso al de su instalación, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mq07cce010a | h | Camión con cesta elevadora de brazo articulado de 16 m de altura máxima de trabajo y 260 kg de carga máxima. (maquinaria) | 0.100 | 53648.50 | 5364.85 |
| mo003 | h | Maestro electricista. (mano de obra) | 0.412 | 26179.17 | 10785.82 |
| mo102 | h | Ayudante electricista. (mano de obra) | 0.412 | 19008.41 | 7831.46 |
| mo113 | h | Peón de obra blanca. (mano de obra) | 0.081 | 18348.75 | 1486.25 |
| % | % | Herramienta menor | 2 % | 25468.38 | 509.37 |
|  |  | Costes directos |  |  | 25977.75 |
