# Demolición de muro de mampostería en vallado de terreno

- Propiedad del archivo: CYPE INGENIEROS, S.A.
- Formato: FIEBDC-3/2002
- Ámbito geográfico: Colombia
- Divisa: COP
- Costes indirectos: 3.00 %
- Gastos generales: 13.00 %
- Beneficio industrial: 6.00 %
- IVA: 16.00 %

## D Demoliciones

### DU Urbanización interior del terreno

#### DUV Cerramientos exteriores

**DUV020** m³ Demolición de muro de mampostería en vallado de terreno.
Demolición de muro de mampostería de bloque de concreto macizado y armado, en vallado de terreno, con martillo neumático, y carga manual de escombros sobre camión o contenedor.
Criterio de valoración económica: El precio no incluye la demolición de la cimentación.
Incluye: Demolición del elemento. Fragmentación de los escombros en piezas manejables. Retirada y acopio de escombros. Limpieza de los restos de obra. Carga manual de escombros sobre camión o contenedor.
Criterio de medición de proyecto: Volumen medido según documentación gráfica de Proyecto.
Criterio de medición de obra: Se medirá el volumen realmente demolido según especificaciones de Proyecto.

| Código | Ud | Descripción | Rendimiento | Precio | Importe |
|---|---|---|---|---|---|
| mq05mai030 | h | Martillo neumático. (maquinaria) | 1.000 | 11532.45 | 11532.45 |
| mq05pdm110 | h | Compresor portátil diesel media presión 10 m³/min. (maquinaria) | 0.500 | 19559.94 | 9779.97 |
| mq08sol010 | h | Equipo de oxicorte, con acetileno como combustible y oxígeno como comburente. (maquinaria) | 0.600 | 20831.90 | 12499.14 |
| mo112 | h | Ayudante entendido. (mano de obra) | 2.483 | 18648.96 | 46305.37 |
| mo113 | h | Peón de obra blanca. (mano de obra) | 1.806 | 18348.75 | 33137.84 |
| mo019 | h | Oficial 1ª soldador. (mano de obra) | 0.677 | 25810.78 | 17473.90 |
| % | % | Herramienta menor | 2 % | 130728.67 | 2614.57 |
|  |  | Costes directos |  |  | 133343.24 |
