# Columna de piedra natural

- Propiedad del archivo: CYPE INGENIEROS, S.A.
- Formato: FIEBDC-3/2002
- Ámbito geográfico: Colombia
- Divisa: COP
- Costes indirectos: 3.00 %
- Gastos generales: 13.00 %
- Beneficio industrial: 6.00 %
- IVA: 16.00 %

## E Estructuras

### EC Cantería

#### ECP Columnas

**ECP010** Ud Columna de piedra natural.
Columna de granito Gris Mondariz, con fuste de sección circular de 30 cm de diámetro, 200 cm de alto y acabado aserrado. Colocación en obra: mediante su apoyo sobre la superficie soporte.
Incluye: Replanteo de ejes y perímetro de la columna. Colocación de la columna. Aplomado y nivelación del conjunto. Rejuntado.
Criterio de medición de proyecto: Número de unidades previstas, según documentación gráfica de Proyecto.
Criterio de medición de obra: Se medirá el número de unidades realmente ejecutadas según especificaciones de Proyecto.

| Código | Ud | Descripción | Rendimiento | Precio | Importe |
|---|---|---|---|---|---|
| mt06cpn010aad | Ud | Columna de granito Gris Mondariz, con fuste de sección circular de 30 cm de diámetro, 200 cm de alto y acabado aserrado. (material) | 1.000 | 1647644.40 | 1647644.40 |
| mq07gte010c | h | Grúa autopropulsada de brazo telescópico con una capacidad de elevación de 30 t y 27 m de altura máxima de trabajo. (maquinaria) | 1.000 | 190960.32 | 190960.32 |
| mo022 | h | Oficial 1ª colocador de piedra natural. (mano de obra) | 2.822 | 26625.25 | 75136.46 |
| mo060 | h | Ayudante colocador de piedra natural. (mano de obra) | 2.822 | 19903.05 | 56166.41 |
| % | % | Herramienta menor | 2 % | 1969907.59 | 39398.15 |
|  |  | Costes directos |  |  | 2009305.74 |
