# Trampilla para muro divisorio interior de placas de yeso laminado. Sistema "KNAUF"

- Propiedad del archivo: CYPE INGENIEROS, S.A.
- Formato: FIEBDC-3/2002
- Ámbito geográfico: Colombia
- Divisa: COP
- Costes indirectos: 3.00 %
- Gastos generales: 13.00 %
- Beneficio industrial: 6.00 %
- IVA: 16.00 %

## F Fachadas y muros divisorios

### FB Muros divisorios interiores de entramado autoportante

#### FBY De placas de yeso laminado

**FBY021** Ud Trampilla para muro divisorio interior de placas de yeso laminado. Sistema "KNAUF".
Trampilla de registro gama Cortafuego, Cortafuego Tras EI 60 30, sistema E135.a "KNAUF", de 400x400 mm, formada por marco de acero y puerta de placa de yeso laminado (2 cortafuego (DF), de 15 mm de espesor cada placa), para muro divisorio interior de placas de yeso laminado. Incluso accesorios de montaje.
Incluye: Marcado y corte de la placa de yeso laminado. Colocación de la trampilla.
Criterio de medición de proyecto: Número de unidades previstas, según documentación gráfica de Proyecto.
Criterio de medición de obra: Se medirá el número de unidades realmente colocadas según especificaciones de Proyecto.

| Código | Ud | Descripción | Rendimiento | Precio | Importe |
|---|---|---|---|---|---|
| mt12ppk060dokocc | Ud | Trampilla de registro gama Cortafuego, Cortafuego Tras EI 60 30, sistema E135.a "KNAUF", de 400x400 mm, formada por marco de acero y puerta de placa de yeso laminado (2 cortafuego (DF), de 15 mm de espesor cada placa). (material) | 1.000 | 553079.64 | 553079.64 |
| op00fre010 |  | Fresadora. | 0.100 | 0.00 | 0.00 |
| op00ato010 |  | Atornillador. | 0.100 | 0.00 | 0.00 |
| op00tal010 |  | Taladro. | 0.100 | 0.00 | 0.00 |
| mo053 | h | Oficial 1ª montador de divisiones y sistemas de placas. (mano de obra) | 0.113 | 26179.17 | 2958.25 |
| mo100 | h | Ayudante montador de divisiones y sistemas de placas. (mano de obra) | 0.113 | 19044.65 | 2152.05 |
| % | % | Herramienta menor | 2 % | 558189.94 | 11163.80 |
|  |  | Costes directos |  |  | 569353.74 |
