# Dintel de lámina de acero

- Propiedad del archivo: CYPE INGENIEROS, S.A.
- Formato: FIEBDC-3/2002
- Ámbito geográfico: Colombia
- Divisa: COP
- Costes indirectos: 3.00 %
- Gastos generales: 13.00 %
- Beneficio industrial: 6.00 %
- IVA: 16.00 %

## F Fachadas y muros divisorios

### FC Dinteles, cargaderos y cajones de persiana

#### FCA De acero

**FCA040** m Dintel de lámina de acero.
Dintel metálico, de lámina de acero S275JR de 2,5 mm de espesor, de 265 mm de anchura, con rigidizadores, acabado galvanizado y lacado con pintura de poliéster para exteriores. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dah010F | m | Dintel metálico, de lámina de acero S275JR de 2,5 mm de espesor, de 265 mm de anchura, con rigidizadores, acabado galvanizado y lacado con pintura de poliéster para exteriores. (material) | 1.000 | 96487.09 | 96487.09 |
| mt20dah005 | Ud | Kit de accesorios de fijación para dintel de lámina de acero, formado por tirantes de pletina, soportes y fijaciones mecánicas. (material) | 1.000 | 10723.79 | 10723.79 |
| op00ciz010 |  | Cizalla. | 1.000 | 0.00 | 0.00 |
| mo020 | h | Oficial 1ª obra blanca. (mano de obra) | 0.226 | 25476.92 | 5757.78 |
| mo113 | h | Peón de obra blanca. (mano de obra) | 0.452 | 18348.75 | 8293.64 |
| % | % | Herramienta menor | 2 % | 121262.30 | 2425.25 |
|  |  | Costes directos |  |  | 123687.55 |
