# Dintel prefabricado, de concreto pretensado

- Propiedad del archivo: CYPE INGENIEROS, S.A.
- Formato: FIEBDC-3/2002
- Ámbito geográfico: Colombia
- Divisa: COP
- Costes indirectos: 3.00 %
- Gastos generales: 13.00 %
- Beneficio industrial: 6.00 %
- IVA: 16.00 %

## F Fachadas y muros divisorios

### FC Dinteles, cargaderos y cajones de persiana

#### FCH Prefabricados de concreto

**FCH070** Ud Dintel prefabricado, de concreto pretensado.
Dintel prefabricado de concreto pretensado, 550x11x7 cm, con tres barras de acero de 8 mm de diámetro en la parte central, apoyado sobre una capa de mortero de cemento, confeccionado en obra, dosificación 1:5.
Incluye: Limpieza y preparación del plano de apoyo. Replanteo y marcado de ejes de apoyo en el hueco de paso. Colocación del dintel.
Criterio de medición de proyecto: Número de unidades previstas, según documentación gráfica de Proyecto.
Criterio de medición de obra: Se medirá el número de unidades realmente ejecutadas según especificaciones de Proyecto.

| Código | Ud | Descripción | Rendimiento | Precio | Importe |
|---|---|---|---|---|---|
| mt20dhp030l | Ud | Dintel prefabricado de concreto pretensado, 550x11x7 cm, con tres barras de acero de 8 mm de diámetro en la parte central. (material) | 1.000 | 213245.82 | 213245.82 |
| mt08aaa010a | m³ | Agua. (material) | 0.006 | 4983.82 | 29.90 |
| mt01arg005a | t | Arena de cantera, para mortero preparado en obra. (material) | 0.002 | 61711.01 | 123.42 |
| mt08cem000d | kg | Cemento gris en sacos. (material) | 0.300 | 734.29 | 220.29 |
| mq06hor010 | h | Concretera eléctrica con una capacidad de amasado de 160 l. (maquinaria) | 0.005 | 11514.56 | 57.57 |
| mo020 | h | Oficial 1ª obra blanca. (mano de obra) | 0.213 | 36735.58 | 7824.68 |
| mo113 | h | Peón de obra blanca. (mano de obra) | 0.595 | 26456.35 | 15741.53 |
| % | % | Herramienta menor | 2 % | 237243.21 | 4744.86 |
|  |  | Costes directos |  |  | 241988.07 |
