# Pilastra

- Propiedad del archivo: CYPE INGENIEROS, S.A.
- Formato: FIEBDC-3/2002
- Ámbito geográfico: Colombia
- Divisa: COP
- Costes indirectos: 3.00 %
- Gastos generales: 13.00 %
- Beneficio industrial: 6.00 %
- IVA: 16.00 %

## F Fachadas y muros divisorios

### FD Defensas

#### FDB Balaustradas

**FDB020** Ud Pilastra.
Pilastra de piedra tosca para balaustrada de sección cuadrada de 25x25x90 cm, colocada en cerramientos y recibida con mortero de cemento y cal, confeccionado en obra, dosificación 1:1:7. Incluso remate en forma de obelisco de 30x30x42 cm, replanteo, nivelación, rejuntado y limpieza.
Incluye: Limpieza y preparación del borde de apoyo. Replanteo, presentación y montaje en seco de las piezas. Colocación de las piezas de remate. Rejuntado y perfilado de juntas con mortero de cemento.
Criterio de medición de proyecto: Número de unidades previstas, según documentación gráfica de Proyecto.
Criterio de medición de obra: Se medirá el número de unidades realmente ejecutadas según especificaciones de Proyecto.

| Código | Ud | Descripción | Rendimiento | Precio | Importe |
|---|---|---|---|---|---|
| mt20bhp045c | Ud | Columna cuadrado de piedra tosca para balaustrada, 25x25x90 cm, incluso base. (material) | 1.000 | 80482.07 | 80482.07 |
| mt20bhp065cd | Ud | Remate obelisco de piedra tosca para pilastra de balaustrada, 30x30x42 cm. (material) | 1.000 | 25361.77 | 25361.77 |
| mt08aaa010a | m³ | Agua. (material) | 0.006 | 3281.16 | 19.69 |
| mt01arg005a | t | Arena de cantera, para mortero preparado en obra. (material) | 0.002 | 45135.97 | 90.27 |
| mt08cem041d | kg | Cemento blanco en sacos. (material) | 0.250 | 1208.56 | 302.14 |
| mt08cal011a | kg | Cal aérea hidratada, con un contenido total de óxido de calcio y óxido de magnesio mayor o igual al 90%, en sacos. (material) | 0.250 | 954.82 | 238.71 |
| mq06hor010 | h | Concretera eléctrica con una capacidad de amasado de 160 l. (maquinaria) | 0.005 | 8706.88 | 43.53 |
| op00amo010 |  | Amoladora o radial. | 1.000 | 0.00 | 0.00 |
| mo020 | h | Oficial 1ª obra blanca. (mano de obra) | 0.226 | 25476.92 | 5757.78 |
| mo113 | h | Peón de obra blanca. (mano de obra) | 0.235 | 18348.75 | 4311.96 |
| % | % | Herramienta menor | 2 % | 116607.92 | 2332.16 |
|  |  | Costes directos |  |  | 118940.08 |
