# Cerramiento de fachada formado por placas alveolares de concreto pretensado, de 17 cm de espesor, 1,2 m de anchura y 9 m de longitud máxima, acabado en mármol, montaje vertical

- Propiedad del archivo: CYPE INGENIEROS, S.A.
- Formato: FIEBDC-3/2002
- Ámbito geográfico: Colombia
- Costes indirectos: 3.00 %
- Gastos generales: 13.00 %
- Beneficio industrial: 6.00 %
- IVA: 16.00 %

## F Fachadas y muros divisorios

### FP Fachadas pesadas

#### FPP Paneles prefabricados de concreto

**FPP030** m² Cerramiento de fachada formado por placas alveolares de concreto pretensado, de 17 cm de espesor, 1,2 m de anchura y 9 m de longitud máxima, acabado en mármol, montaje vertical.
Suministro y montaje vertical de cerramiento de fachada formado por placas alveolares de concreto pretensado, de 17 cm de espesor, 1,2 m de anchura y 9 m de longitud máxima, acabado en mármol, con inclusión o delimitación de huecos. Incluso parte proporcional de resolución del apoyo de las placas sobre la superficie superior de la cimentación, enlace de las cabezas de las placas a las vigas de la estructura mediante conectores, enlace de los extremos de las placas a las columnas de la estructura y sellado de juntas con silicona neutra, colocación en obra de las placas con ayuda de grúa autopropulsada y apuntalamientos. Totalmente montadas.
Incluye: Replanteo de placas. Colocación del cordón de caucho adhesivo. Posicionado de las placas en su lugar de colocación. Aplomo y apuntalamiento de las placas. Soldadura de los elementos metálicos de conexión. Sellado de juntas y retacado final con mortero de retracción.
Criterio de medición de proyecto: Superficie medida según documentación gráfica de Proyecto, sin duplicar esquinas ni encuentros, deduciendo los huecos de superficie mayor de 3 m².
Criterio de medición de obra: Se medirá la superficie realmente ejecutada según especificaciones de Proyecto, sin duplicar esquinas ni encuentros, deduciendo los huecos de superficie mayor de 3 m².

| Código | Ud | Descripción | Rendimiento | Precio | Importe |
|---|---|---|---|---|---|
| mt12ppp010f | m² | Placa alveolar de concreto pretensado, de 17 cm de espesor, 1,2 m de anchura y 9 m de longitud máxima, acabado en mármol, para formación de cerramiento. (material) | 1.000 | 17.39 | 17.39 |
| mt12pph011 | kg | Masilla caucho-asfáltica para sellado en frío de juntas de paneles prefabricados de concreto. (material) | 0.070 | 1.26 | 0.09 |
| mq07gte010c | h | Grúa autopropulsada de brazo telescópico con una capacidad de elevación de 30 t y 27 m de altura máxima de trabajo. (maquinaria) | 0.040 | 6.84 | 0.27 |
| mo050 | h | Oficial 1ª montador de paneles prefabricados de concreto. (mano de obra) | 0.070 | 3.17 | 0.22 |
| mo097 | h | Ayudante montador de paneles prefabricados de concreto. (mano de obra) | 0.070 | 2.26 | 0.16 |
| % | % | Herramienta menor | 2 % | 18.13 | 0.36 |
|  |  | Costes directos |  |  | 18.49 |
