# Perfil cubre cables de aluminio

- Propiedad del archivo: CYPE INGENIEROS, S.A.
- Formato: FIEBDC-3/2002
- Ámbito geográfico: Colombia
- Divisa: COP
- Costes indirectos: 3.00 %
- Gastos generales: 13.00 %
- Beneficio industrial: 6.00 %
- IVA: 16.00 %

## H Remates y ayudas

### HD Perfiles decorativos

#### HDB Perfiles cubre cables

**HDB010** m Perfil cubre cables de aluminio.
Perfil autoadhesivo cubre cables, de aluminio anodizado, con superficie lisa, de 40 mm de anchura y 8,5 mm de altura.
Incluye: Preparación de la superficie soporte. Replanteo. Corte y preparación. Colocación y fijación.
Criterio de medición de proyecto: Longitud medida según documentación gráfica de Proyecto. No se ha incrementado la medición por roturas y recortes, ya que en la descomposición se ha considerado un 5% más de piezas.
Criterio de medición de obra: Se medirá la longitud realmente ejecutada según especificaciones de Proyecto.

| Código | Ud | Descripción | Rendimiento | Precio | Importe |
|---|---|---|---|---|---|
| mt18jpc100a | m | Perfil autoadhesivo cubre cables, de aluminio anodizado, con superficie lisa, de 40 mm de anchura y 8,5 mm de altura. (material) | 1.050 | 22388.33 | 23507.75 |
| mo023 | h | Oficial 1ª colocador de pisos. (mano de obra) | 0.056 | 25476.92 | 1426.71 |
| % | % | Herramienta menor | 2 % | 24934.46 | 498.69 |
|  |  | Costes directos |  |  | 25433.15 |
