# Burlete autoadhesivo, de aluminio

- Propiedad del archivo: CYPE INGENIEROS, S.A.
- Formato: FIEBDC-3/2002
- Ámbito geográfico: Colombia
- Divisa: COP
- Costes indirectos: 3.00 %
- Gastos generales: 13.00 %
- Beneficio industrial: 6.00 %
- IVA: 16.00 %

## H Remates y ayudas

### HD Perfiles decorativos

#### HDO Perfiles para puertas

**HDO010** m Burlete autoadhesivo, de aluminio.
Burlete autoadhesivo, de aluminio anodizado, con superficie lisa, de 40 mm de anchura y 15 mm de altura. COLOCACIÓN: sobre el piso y enrasado con la puerta.
Incluye: Preparación de la superficie soporte. Replanteo. Corte y preparación. Colocación y fijación.
Criterio de medición de proyecto: Longitud medida según documentación gráfica de Proyecto. No se ha incrementado la medición por roturas y recortes, ya que en la descomposición se ha considerado un 5% más de piezas.
Criterio de medición de obra: Se medirá la longitud realmente ejecutada según especificaciones de Proyecto.

| Código | Ud | Descripción | Rendimiento | Precio | Importe |
|---|---|---|---|---|---|
| mt18jpc130b | m | Burlete autoadhesivo, de aluminio anodizado, con superficie lisa, de 40 mm de anchura y 15 mm de altura, para colocar sobre el piso y enrasado con la puerta. (material) | 1.050 | 96557.74 | 101385.63 |
| mo023 | h | Oficial 1ª colocador de pisos. (mano de obra) | 0.053 | 36735.58 | 1946.99 |
| % | % | Herramienta menor | 2 % | 103332.62 | 2066.65 |
|  |  | Costes directos |  |  | 105399.27 |
