# Perfil de transición entre pisos a distinto nivel, de acero inoxidable

- Propiedad del archivo: CYPE INGENIEROS, S.A.
- Formato: FIEBDC-3/2002
- Ámbito geográfico: Colombia
- Divisa: COP
- Costes indirectos: 3.00 %
- Gastos generales: 13.00 %
- Beneficio industrial: 6.00 %
- IVA: 16.00 %

## H Remates y ayudas

### HD Perfiles decorativos

#### HDS Perfiles para juntas entre pisos

**HDS040** m Perfil de transición entre pisos a distinto nivel, de acero inoxidable.
Perfil de transición entre pisos a distinto nivel, de acero inoxidable AISI 304, con superficie lisa, de 35 mm de anchura para salvar desniveles entre 8 y 14 mm. COLOCACIÓN: con tornillos.
Incluye: Preparación de la superficie soporte. Replanteo. Corte y preparación. Colocación y fijación.
Criterio de medición de proyecto: Longitud medida según documentación gráfica de Proyecto. No se ha incrementado la medición por roturas y recortes, ya que en la descomposición se ha considerado un 5% más de piezas.
Criterio de medición de obra: Se medirá la longitud realmente ejecutada según especificaciones de Proyecto.

| Código | Ud | Descripción | Rendimiento | Precio | Importe |
|---|---|---|---|---|---|
| mt18jpc080c | m | Perfil de transición entre pisos a distinto nivel, de acero inoxidable AISI 304, con superficie lisa, de 35 mm de anchura para salvar desniveles entre 8 y 14 mm, con taladros para atornillar a la superficie soporte y tornillos. (material) | 1.050 | 13061.58 | 13714.66 |
| mo023 | h | Oficial 1ª colocador de pisos. (mano de obra) | 0.056 | 25476.92 | 1426.71 |
| % | % | Herramienta menor | 2 % | 15141.37 | 302.83 |
|  |  | Costes directos |  |  | 15444.20 |
