# Depósito de combustible líquido, enterrado, de lámina de acero

- Propiedad del archivo: CYPE INGENIEROS, S.A.
- Formato: FIEBDC-3/2002
- Ámbito geográfico: Colombia
- Divisa: COP
- Costes indirectos: 3.00 %
- Gastos generales: 13.00 %
- Beneficio industrial: 6.00 %
- IVA: 16.00 %

## I Instalaciones

### IC Calefacción, refrigeración, climatización y A.C.S.

#### ICD Combustible líquido

**ICD110** Ud Depósito de combustible líquido, enterrado, de lámina de acero.
Depósito homologado de gasóleo, enterrado, de lámina de acero, de doble pared, con una capacidad de 20000 litros. Incluso tubo buzo de carga, interruptor de nivel, indicador de nivel, tapa de registro, detector de fugas y elementos de protección según normativa, tratamiento exterior mediante granallado SA 2 1/2 y acabado con una capa de resina de poliuretano de 600 micras de espesor. Totalmente montado, conexionado y probado. Sin incluir la obra civil, la toma de tierra, ni el equipo de protección catódica.
Incluye: Colocación del depósito. Montaje de la tapa de registro y de sus accesorios.
Criterio de medición de proyecto: Número de unidades previstas, según documentación gráfica de Proyecto.
Criterio de medición de obra: Se medirá el número de unidades realmente ejecutadas según especificaciones de Proyecto.

| Código | Ud | Descripción | Rendimiento | Precio | Importe |
|---|---|---|---|---|---|
| mt38dep001qb | Ud | Depósito homologado de combustible líquido, enterrado, de lámina de acero, de doble pared, de 2450 mm de diámetro y 4600 mm de longitud, con una capacidad de 20000 litros. Tratamiento exterior: granallado SA 2 1/2 y acabado mediante capa de resina de poliuretano de 600 micras de espesor. Incluso detector de fugas y elementos de protección según normativa. (material) | 1.000 | 77773575.27 | 77773575.27 |
| mt38dep004c | Ud | Tubo buzo de carga, para depósito de combustible líquido de lámina de acero. (material) | 1.000 | 2156946.86 | 2156946.86 |
| mt38dep005c | Ud | Válvula reguladora de nivel, para depósito de combustible líquido de lámina de acero. (material) | 1.000 | 2329712.02 | 2329712.02 |
| mt38dep006a | Ud | Indicador de nivel con sonda, para depósito de combustible líquido de lámina de acero. (material) | 1.000 | 381392.18 | 381392.18 |
| mt38dep009b | Ud | Tapa de registro de 70x70 cm, para inspección de depósito de combustible líquido. (material) | 1.000 | 635037.45 | 635037.45 |
| mq04cag010a | h | Camión con grúa de hasta 6 t. (maquinaria) | 0.500 | 139774.43 | 69887.22 |
| mo004 | h | Oficial 1ª calefactor. (mano de obra) | 12.078 | 26179.17 | 316192.02 |
| mo103 | h | Ayudante calefactor. (mano de obra) | 12.078 | 19008.41 | 229583.58 |
| % | % | Herramienta menor | 2 % | 83892326.60 | 1677846.53 |
|  |  | Costes directos |  |  | 85570173.13 |
