# Módulo solar fotovoltaico integrado en ventana

- Propiedad del archivo: CYPE INGENIEROS, S.A.
- Formato: FIEBDC-3/2002
- Ámbito geográfico: Colombia
- Divisa: COP
- Costes indirectos: 3.00 %
- Gastos generales: 13.00 %
- Beneficio industrial: 6.00 %
- IVA: 16.00 %

## I Instalaciones

### IE Eléctricas

#### IEF Solar fotovoltaica

**IEF220** Ud Módulo solar fotovoltaico integrado en ventana.
Módulo solar fotovoltaico de células de silicio monocristalino, potencia máxima (Wp) 56 W, tensión a máxima potencia (Vmp) 26,76 V, intensidad a máxima potencia (Imp) 2,09 A, tensión en circuito abierto (Voc) 31,67 V, intensidad de cortocircuito (Isc) 2,21 A, eficiencia 7,77%, 472 células de 140x5 mm, vidrio exterior templado de 4 mm de espesor, capa adhesiva de butiral de polivinilo (PVB), capa posterior de vidrio templado de 4 mm de espesor, temperatura de trabajo -40°C hasta 85°C, dimensiones 1200x600x10 mm, resistencia a la carga del viento 245 kg/m², resistencia a la carga de la nieve 551 kg/m², peso 16,36 kg, con caja de conexiones con diodos, cables polarizados de 4 mm² de sección y 900 mm de longitud y conectores MC4. Instalación en ventana. Incluso accesorios de montaje y material de conexionado eléctrico.
Criterio de valoración económica: El precio no incluye la estructura soporte.
Incluye: Montaje, conexionado y comprobación de su correcto funcionamiento.
Criterio de medición de proyecto: Número de unidades previstas, según documentación gráfica de Proyecto.
Criterio de medición de obra: Se medirá el número de unidades realmente ejecutadas según especificaciones de Proyecto.

| Código | Ud | Descripción | Rendimiento | Precio | Importe |
|---|---|---|---|---|---|
| mt35sol220a | Ud | Módulo solar fotovoltaico de células de silicio monocristalino, para integración en ventana, potencia máxima (Wp) 56 W, tensión a máxima potencia (Vmp) 26,76 V, intensidad a máxima potencia (Imp) 2,09 A, tensión en circuito abierto (Voc) 31,67 V, intensidad de cortocircuito (Isc) 2,21 A, eficiencia 7,77%, 472 células de 140x5 mm, vidrio exterior templado de 4 mm de espesor, capa adhesiva de butiral de polivinilo (PVB), capa posterior de vidrio templado de 4 mm de espesor, temperatura de trabajo -40°C hasta 85°C, dimensiones 1200x600x10 mm, resistencia a la carga del viento 245 kg/m², resistencia a la carga de la nieve 551 kg/m², peso 16,36 kg, con caja de conexiones con diodos, cables polarizados de 4 mm² de sección y 900 mm de longitud y conectores MC4. (material) | 1.000 | 1054717.37 | 1054717.37 |
| mo003 | h | Maestro electricista. (mano de obra) | 0.169 | 27359.16 | 4623.70 |
| mo102 | h | Ayudante electricista. (mano de obra) | 0.169 | 19865.18 | 3357.22 |
| % | % | Herramienta menor | 2 % | 1062698.29 | 21253.97 |
|  |  | Costes directos |  |  | 1083952.26 |
