# Base de toma de corriente empotrada

- Propiedad del archivo: CYPE INGENIEROS, S.A.
- Formato: FIEBDC-3/2002
- Ámbito geográfico: Colombia
- Divisa: COP
- Costes indirectos: 3.00 %
- Gastos generales: 13.00 %
- Beneficio industrial: 6.00 %
- IVA: 16.00 %

## I Instalaciones

### IE Eléctricas

#### IEM Mecanismos

**IEM060** Ud Base de toma de corriente empotrada.
Base de toma de corriente bipolar con contacto de tierra (2P+T), tipo Schuko y toma doble con conector hembra USB tipo A y conector hembra USB tipo C, gama básica formada por mecanismo para base de toma de corriente con contacto de tierra (2P+T), tipo Schuko, con obturador para protección infantil y toma doble con conector hembra USB tipo A y conector hembra USB tipo C, tapa para base de toma de corriente con contacto de tierra (2P+T), tipo Schuko y toma doble de USB, de material termoplástico, libre de halógenos, color blanco acabado brillante y marco embellecedor para 1 elemento, de material termoplástico, libre de halógenos, color blanco acabado brillante. Instalación empotrada.
Criterio de valoración económica: El precio no incluye la caja para mecanismo empotrado.
Incluye: Montaje, conexionado y comprobación de su correcto funcionamiento.
Criterio de medición de proyecto: Número de unidades previstas, según documentación gráfica de Proyecto.
Criterio de medición de obra: Se medirá el número de unidades realmente ejecutadas según especificaciones de Proyecto.

| Código | Ud | Descripción | Rendimiento | Precio | Importe |
|---|---|---|---|---|---|
| mt33nie078a | Ud | Mecanismo para base de toma de corriente con contacto de tierra (2P+T), tipo Schuko, con obturador para protección infantil y toma doble con conector hembra USB tipo A y conector hembra USB tipo C, intensidad asignada 16 A, tensión asignada 250 V, de 2 A y 5 V, grado de protección IP20, para empotrar. (material) | 1.000 | 655328.36 | 655328.36 |
| mt33nie079a | Ud | Tapa para base de toma de corriente con contacto de tierra (2P+T), tipo Schuko y toma doble de USB, de material termoplástico, libre de halógenos, color blanco acabado brillante. (material) | 1.000 | 75964.92 | 75964.92 |
| mt33nie001aaa | Ud | Marco embellecedor para 1 elemento, de material termoplástico, libre de halógenos, color blanco acabado brillante. (material) | 1.000 | 44145.04 | 44145.04 |
| mo003 | h | Maestro electricista. (mano de obra) | 0.202 | 37753.36 | 7626.18 |
| % | % | Herramienta menor | 2 % | 783064.50 | 15661.29 |
|  |  | Costes directos |  |  | 798725.79 |
