# Regulador empotrado

- Propiedad del archivo: CYPE INGENIEROS, S.A.
- Formato: FIEBDC-3/2002
- Ámbito geográfico: Colombia
- Divisa: COP
- Costes indirectos: 3.00 %
- Gastos generales: 13.00 %
- Beneficio industrial: 6.00 %
- IVA: 16.00 %

## I Instalaciones

### IE Eléctricas

#### IEM Mecanismos

**IEM103** Ud Regulador empotrado.
Regulador con mando rotativo para altavoz, serie básica formado por mecanismo para potenciómetro con accionamiento por mando rotativo para altavoz de 5 W de potencia, tapa con símbolo con mando rotativo para potenciómetro con accionamiento por mando rotativo para altavoz, de material termoplástico, libre de halógenos, color blanco acabado brillante y marco embellecedor para 1 elemento, de material termoplástico, libre de halógenos, color blanco acabado brillante. Instalación empotrada.
Criterio de valoración económica: El precio no incluye la caja para mecanismo empotrado.
Incluye: Montaje, conexionado y comprobación de su correcto funcionamiento.
Criterio de medición de proyecto: Número de unidades previstas, según documentación gráfica de Proyecto.
Criterio de medición de obra: Se medirá el número de unidades realmente ejecutadas según especificaciones de Proyecto.

| Código | Ud | Descripción | Rendimiento | Precio | Importe |
|---|---|---|---|---|---|
| mt40nie010f | Ud | Mecanismo para potenciómetro con accionamiento por mando rotativo para altavoz de 5 W de potencia, alimentación a 12 V, impedancia característica 47 Ohm, grado de protección IP20, para empotrar. (material) | 1.000 | 202761.09 | 202761.09 |
| mt40nie011a | Ud | Tapa con símbolo con mando rotativo para potenciómetro con accionamiento por mando rotativo para altavoz, de material termoplástico, libre de halógenos, color blanco acabado brillante, grado de protección IP20. (material) | 1.000 | 169168.96 | 169168.96 |
| mt33nie001aaa | Ud | Marco embellecedor para 1 elemento, de material termoplástico, libre de halógenos, color blanco acabado brillante. (material) | 1.000 | 44145.04 | 44145.04 |
| mo003 | h | Maestro electricista. (mano de obra) | 0.202 | 37753.36 | 7626.18 |
| % | % | Herramienta menor | 2 % | 423701.27 | 8474.03 |
|  |  | Costes directos |  |  | 432175.30 |
