# Preinstalación de medidor para abastecimiento de agua potable

- Propiedad del archivo: CYPE INGENIEROS, S.A.
- Formato: FIEBDC-3/2002
- Ámbito geográfico: Colombia
- Divisa: COP
- Costes indirectos: 3.00 %
- Gastos generales: 13.00 %
- Beneficio industrial: 6.00 %
- IVA: 16.00 %

## I Instalaciones

### IF Fontanería

#### IFC Medidores

**IFC010** Ud Preinstalación de medidor para abastecimiento de agua potable.
Preinstalación de medidor general de agua 3/4" DN 20 mm, colocado en armario prefabricado, conectado al ramal de acometida y al tubo de alimentación, formada por llave de corte general de esfera de latón niquelado; grifo de comprobación; filtro retenedor de residuos; válvula de retención de latón y llave de salida de esfera de latón niquelado. Incluso cerradura especial de cuadradillo y material auxiliar.
Criterio de valoración económica: El precio no incluye el medidor de agua potable.
Incluye: Replanteo. Colocación y fijación de accesorios y piezas especiales. Conexionado y comprobación de su correcto funcionamiento.
Criterio de medición de proyecto: Número de unidades previstas, según documentación gráfica de Proyecto.
Criterio de medición de obra: Se medirá el número de unidades realmente ejecutadas según especificaciones de Proyecto.

| Código | Ud | Descripción | Rendimiento | Precio | Importe |
|---|---|---|---|---|---|
| mt37sve010c | Ud | Válvula de esfera de latón niquelado para roscar de 3/4". (material) | 2.000 | 19646.87 | 39293.74 |
| mt37www060c | Ud | Filtro retenedor de residuos de latón, con tamiz de acero inoxidable con perforaciones de 0,4 mm de diámetro, con rosca de 3/4", para una presión máxima de trabajo de 16 bar y una temperatura máxima de 110°C. (material) | 1.000 | 17995.04 | 17995.04 |
| mt37sgl012b | Ud | Grifo de comprobación de latón, para roscar, de 3/4". (material) | 1.000 | 18909.58 | 18909.58 |
| mt37svr010b | Ud | Válvula de retención de latón para roscar de 3/4". (material) | 1.000 | 17564.66 | 17564.66 |
| mt37cir010a | Ud | Armario de fibra de vidrio de 40x27x13 cm para alojar medidor individual de agua de 13 a 20 mm, provisto de cerradura especial de cuadradillo. (material) | 1.000 | 122226.35 | 122226.35 |
| mt37www010 | Ud | Material auxiliar para instalaciones hidráulicas. (material) | 1.000 | 3765.78 | 3765.78 |
| mo008 | h | Oficial 1ª plomero. (mano de obra) | 0.993 | 26179.17 | 25995.92 |
| mo107 | h | Ayudante plomero. (mano de obra) | 0.497 | 19008.41 | 9447.18 |
| % | % | Herramienta menor | 4 % | 255198.25 | 10207.93 |
|  |  | Costes directos |  |  | 265406.18 |
