# Medidor de agua potable

- Propiedad del archivo: CYPE INGENIEROS, S.A.
- Formato: FIEBDC-3/2002
- Ámbito geográfico: Colombia
- Divisa: COP
- Costes indirectos: 3.00 %
- Gastos generales: 13.00 %
- Beneficio industrial: 6.00 %
- IVA: 16.00 %

## I Instalaciones

### IF Fontanería

#### IFC Medidores

**IFC090** Ud Medidor de agua potable.
Medidor de agua potable fría de lectura directa, de chorro múltiple, caudal nominal 1,5 m³/h, diámetro nominal 13 mm, temperatura máxima 30°C, presión máxima 16 bar, apto para aguas muy duras, con tapa, racores de conexión y precinto.
Incluye: Replanteo. Colocación. Conexionado.
Criterio de medición de proyecto: Número de unidades previstas, según documentación gráfica de Proyecto.
Criterio de medición de obra: Se medirá el número de unidades realmente ejecutadas según especificaciones de Proyecto.

| Código | Ud | Descripción | Rendimiento | Precio | Importe |
|---|---|---|---|---|---|
| mt37alb110a | Ud | Medidor de agua potable fría de lectura directa, de chorro múltiple, caudal nominal 1,5 m³/h, diámetro nominal 13 mm, temperatura máxima 30°C, presión máxima 16 bar, apto para aguas muy duras, con tapa, racores de conexión y precinto. (material) | 1.000 | 266886.97 | 266886.97 |
| mt38www012 | Ud | Material auxiliar para instalaciones de calefacción y A.C.S. (material) | 1.000 | 15717.30 | 15717.30 |
| mo004 | h | Oficial 1ª calefactor. (mano de obra) | 0.425 | 37753.36 | 16045.18 |
| % | % | Herramienta menor | 2 % | 298649.45 | 5972.99 |
|  |  | Costes directos |  |  | 304622.44 |
