# Medidor de agua potable

- Propiedad del archivo: CYPE INGENIEROS, S.A.
- Formato: FIEBDC-3/2002
- Ámbito geográfico: Colombia
- Divisa: COP
- Costes indirectos: 3.00 %
- Gastos generales: 13.00 %
- Beneficio industrial: 6.00 %
- IVA: 16.00 %

## I Instalaciones

### IF Fontanería

#### IFC Medidores

**IFC090** Ud Medidor de agua potable.
Medidor de agua potable por ultrasonidos, con comunicación vía cable, caudal nominal 10 m³/h, diámetro nominal 25 mm, longitud 260 mm, conexiones roscadas macho de 1" x 1 1/4", temperatura máxima 50°C, presión máxima 16 bar, con tapa, batería de alimentación, racores de conexión y precinto.
Incluye: Replanteo. Colocación. Conexionado.
Criterio de medición de proyecto: Número de unidades previstas, según documentación gráfica de Proyecto.
Criterio de medición de obra: Se medirá el número de unidades realmente ejecutadas según especificaciones de Proyecto.

| Código | Ud | Descripción | Rendimiento | Precio | Importe |
|---|---|---|---|---|---|
| mt37cic110A | Ud | Medidor de agua potable por ultrasonidos, con comunicación vía cable, caudal nominal 10 m³/h, diámetro nominal 25 mm, longitud 260 mm, conexiones roscadas macho de 1" x 1 1/4", temperatura máxima 50°C, presión máxima 16 bar, con tapa, batería de alimentación, racores de conexión y precinto. (material) | 1.000 | 629422.63 | 629422.63 |
| mt38www012 | Ud | Material auxiliar para instalaciones de calefacción y A.C.S. (material) | 1.000 | 11334.18 | 11334.18 |
| mo004 | h | Oficial 1ª calefactor. (mano de obra) | 0.531 | 26179.17 | 13901.14 |
| % | % | Herramienta menor | 2 % | 654657.95 | 13093.16 |
|  |  | Costes directos |  |  | 667751.11 |
