# Descalcificador

- Propiedad del archivo: CYPE INGENIEROS, S.A.
- Formato: FIEBDC-3/2002
- Ámbito geográfico: Colombia
- Divisa: COP
- Costes indirectos: 3.00 %
- Gastos generales: 13.00 %
- Beneficio industrial: 6.00 %
- IVA: 16.00 %

## I Instalaciones

### IF Fontanería

#### IFT Sistemas de tratamiento de agua

**IFT010** Ud Descalcificador.
Descalcificador bibloc con mando por tiempo de cinco ciclos, rosca de 1", presión de trabajo de 1,5 a 6 bar, caudal de 6,0 m³/h, de 990x630x1950 mm, formado por botella de poliéster reforzado y depósito de sal. Incluso tubos entre los distintos elementos y accesorios, llaves de paso de esfera de latón niquelado, filtro de cartucho, electroválvula, tubería de desagüe y grifo para vaciado. Totalmente montado, conexionado y probado.
Incluye: Replanteo. Colocación y fijación del descalcificador. Colocación y fijación de tuberías y accesorios. Conexionado.
Criterio de medición de proyecto: Número de unidades previstas, según documentación gráfica de Proyecto.
Criterio de medición de obra: Se medirá el número de unidades realmente ejecutadas según especificaciones de Proyecto.

| Código | Ud | Descripción | Rendimiento | Precio | Importe |
|---|---|---|---|---|---|
| mt37sve010d | Ud | Válvula de esfera de latón niquelado para roscar de 1". (material) | 2.000 | 32692.59 | 65385.18 |
| mt37eqt010ug | Ud | Filtro de cartucho formado por cabeza, vaso y cartucho de tela filtrante, rosca de 1 1/4", caudal de 6,5 m³/h. (material) | 1.000 | 372742.47 | 372742.47 |
| mt37eqt110hh | Ud | Descalcificador bibloc con mando por tiempo de cinco ciclos, rosca de 1", presión de trabajo de 1,5 a 6 bar, caudal de 6 m³/h, de 990x630x1950 mm, formado por botella de poliéster reforzado y depósito de sal, incluso electroválvula para el bypass. (material) | 1.000 | 3037801.57 | 3037801.57 |
| mt36tie010aa | m | Tubo de PVC, serie B, de 32 mm de diámetro y 3 mm de espesor, con extremo abocardado. (material) | 0.500 | 3631.29 | 1815.65 |
| mt37sve010b | Ud | Válvula de esfera de latón niquelado para roscar de 1/2". (material) | 1.000 | 13306.64 | 13306.64 |
| mt37www010 | Ud | Material auxiliar para instalaciones hidráulicas. (material) | 1.000 | 3765.78 | 3765.78 |
| mo008 | h | Oficial 1ª plomero. (mano de obra) | 9.030 | 26179.17 | 236397.91 |
| mo107 | h | Ayudante plomero. (mano de obra) | 9.030 | 19008.41 | 171645.94 |
| % | % | Herramienta menor | 4 % | 3902861.14 | 156114.45 |
|  |  | Costes directos |  |  | 4058975.59 |
