# Regulador de gas natural

- Propiedad del archivo: CYPE INGENIEROS, S.A.
- Formato: FIEBDC-3/2002
- Ámbito geográfico: Colombia
- Divisa: COP
- Costes indirectos: 3.00 %
- Gastos generales: 13.00 %
- Beneficio industrial: 6.00 %
- IVA: 16.00 %

## I Instalaciones

### IG Gases combustibles

#### IGW Elementos

**IGW008** Ud Regulador de gas natural.
Regulador de presión con válvula de seguridad por defecto de presión de 15 mbar de presión mínima y rearme manual, de 5 m³/h de caudal máximo, 500 bar de presión de entrada y 22 mbar de presión de salida.
Incluye: Montaje, conexionado y comprobación de su correcto funcionamiento.
Criterio de medición de proyecto: Número de unidades previstas, según documentación gráfica de Proyecto.
Criterio de medición de obra: Se medirá el número de unidades realmente ejecutadas según especificaciones de Proyecto.

| Código | Ud | Descripción | Rendimiento | Precio | Importe |
|---|---|---|---|---|---|
| mt43acr230a | Ud | Regulador de presión con válvula de seguridad por defecto de presión de 15 mbar de presión mínima y rearme manual, de 5 m³/h de caudal máximo, 500 bar de presión de entrada y 22 mbar de presión de salida. (material) | 1.000 | 95159.48 | 95159.48 |
| mo010 | h | Oficial 1ª instalador de gas. (mano de obra) | 0.266 | 37753.36 | 10042.39 |
| mo109 | h | Ayudante instalador de gas. (mano de obra) | 0.266 | 27409.04 | 7290.80 |
| % | % | Herramienta menor | 2 % | 112492.67 | 2249.85 |
|  |  | Costes directos |  |  | 114742.52 |
