# Magiscopio

- Propiedad del archivo: CYPE INGENIEROS, S.A.
- Formato: FIEBDC-3/2002
- Ámbito geográfico: Colombia
- Divisa: COP
- Costes indirectos: 3.00 %
- Gastos generales: 13.00 %
- Beneficio industrial: 6.00 %
- IVA: 16.00 %

## I Instalaciones

### IG Gases combustibles

#### IGW Elementos

**IGW040** Ud Magiscopio.
Indicador óptico de uso de botellas de servicio o de reserva, de rosca métrica macho-macho de 20 mm de diámetro y 150 mm de longitud.
Incluye: Montaje, conexionado y comprobación de su correcto funcionamiento.
Criterio de medición de proyecto: Número de unidades previstas, según documentación gráfica de Proyecto.
Criterio de medición de obra: Se medirá el número de unidades realmente ejecutadas según especificaciones de Proyecto.

| Código | Ud | Descripción | Rendimiento | Precio | Importe |
|---|---|---|---|---|---|
| mt43bbg070 | Ud | Indicador óptico de uso de botellas de servicio o de reserva, de rosca métrica macho-macho de 20 mm de diámetro y 150 mm de longitud. (material) | 1.000 | 68779.21 | 68779.21 |
| mo010 | h | Oficial 1ª instalador de gas. (mano de obra) | 0.113 | 26179.17 | 2958.25 |
| mo109 | h | Ayudante instalador de gas. (mano de obra) | 0.113 | 19008.41 | 2147.95 |
| % | % | Herramienta menor | 2 % | 73885.41 | 1477.71 |
|  |  | Costes directos |  |  | 75363.12 |
