# Tubería de cobre

- Propiedad del archivo: CYPE INGENIEROS, S.A.
- Formato: FIEBDC-3/2002
- Ámbito geográfico: Colombia
- Divisa: COP
- Costes indirectos: 3.00 %
- Gastos generales: 13.00 %
- Beneficio industrial: 6.00 %
- IVA: 16.00 %

## I Instalaciones

### IH Tuberías para fluidos

#### IHC Tuberías de cobre

**IHC010** m Tubería de cobre.
Tubería formada por tubo de cobre rígido con pared de 1 mm de espesor y 10/12 mm de diámetro. Instalación en superficie. Incluso material auxiliar para montaje y sujeción a la obra, accesorios y piezas especiales.
Incluye: Replanteo. Colocación y fijación de tubos, accesorios y piezas especiales.
Criterio de medición de proyecto: Longitud medida según documentación gráfica de Proyecto.
Criterio de medición de obra: Se medirá la longitud realmente ejecutada según especificaciones de Proyecto.

| Código | Ud | Descripción | Rendimiento | Precio | Importe |
|---|---|---|---|---|---|
| mt37tca400a | Ud | Material auxiliar para montaje y sujeción a la obra de las tuberías de cobre rígido, de 10/12 mm de diámetro. (material) | 1.000 | 578.32 | 578.32 |
| mt37tca010ag | m | Tubo de cobre rígido con pared de 1 mm de espesor y 10/12 mm de diámetro, con el precio incrementado el 30% en concepto de accesorios y piezas especiales. (material) | 1.000 | 15036.20 | 15036.20 |
| op00ato010 |  | Atornillador. | 1.000 | 0.00 | 0.00 |
| op00mar010 |  | Martillo. | 1.000 | 0.00 | 0.00 |
| op00tal010 |  | Taladro. | 1.000 | 0.00 | 0.00 |
| mo008 | h | Oficial 1ª plomero. (mano de obra) | 0.231 | 26179.17 | 6047.39 |
| mo107 | h | Ayudante plomero. (mano de obra) | 0.231 | 19008.41 | 4390.94 |
| % | % | Herramienta menor | 2 % | 26052.85 | 521.06 |
|  |  | Costes directos |  |  | 26573.91 |
