# Caja de inspección prefabricada para la captación del radón

- Propiedad del archivo: CYPE INGENIEROS, S.A.
- Formato: FIEBDC-3/2002
- Ámbito geográfico: Colombia
- Divisa: COP
- Costes indirectos: 3.00 %
- Gastos generales: 13.00 %
- Beneficio industrial: 6.00 %
- IVA: 16.00 %

## I Instalaciones

### IN Protección frente al radón

#### IND Despresurización del terreno

**IND012** Ud Caja de inspección prefabricada para la captación del radón.
Caja de inspección de polietileno, sin fondo, de 420x420x150 mm, color negro, con cuatro bocas, de 110 mm de diámetro nominal, para la captación del radón.
Criterio de valoración económica: El precio no incluye la excavación ni el relleno posterior.
Incluye: Replanteo. Colocación de la caja de inspección prefabricada. Conexionado de los tubos a la caja de inspección. Comprobación de su correcto funcionamiento.
Criterio de medición de proyecto: Número de unidades previstas, según documentación gráfica de Proyecto.
Criterio de medición de obra: Se medirá el número de unidades realmente ejecutadas según especificaciones de Proyecto.

| Código | Ud | Descripción | Rendimiento | Precio | Importe |
|---|---|---|---|---|---|
| mt41rcr010a | Ud | Caja de inspección de polietileno, sin fondo, para la captación del radón, de 420x420x150 mm, color negro, con cuatro bocas, de 110 mm de diámetro nominal y tres tapas. (material) | 1.000 | 186157.11 | 186157.11 |
| mo011 | h | Oficial 1ª montador. (mano de obra) | 0.113 | 26179.17 | 2958.25 |
| mo080 | h | Ayudante montador. (mano de obra) | 0.113 | 19044.65 | 2152.05 |
| % | % | Herramienta menor | 2 % | 191267.41 | 3825.35 |
|  |  | Costes directos |  |  | 195092.76 |
