# Válvula de aireación

- Propiedad del archivo: CYPE INGENIEROS, S.A.
- Formato: FIEBDC-3/2002
- Ámbito geográfico: Colombia
- Divisa: COP
- Costes indirectos: 3.00 %
- Gastos generales: 13.00 %
- Beneficio industrial: 6.00 %
- IVA: 16.00 %

## I Instalaciones

### IS Evacuación de aguas

#### ISB Bajantes

**ISB043** Ud Válvula de aireación.
Válvula de ventilación de PVC-U, ABS y ASA, de 100 mm de diámetro, de 19 l/s de caudal máximo, para tubería de ventilación primaria o secundaria, conectada al extremo superior de la bajante con unión a presión con junta elástica.
Incluye: Replanteo. Montaje y conexionado.
Criterio de medición de proyecto: Número de unidades previstas, según documentación gráfica de Proyecto.
Criterio de medición de obra: Se medirá el número de unidades realmente ejecutadas según especificaciones de Proyecto.

| Código | Ud | Descripción | Rendimiento | Precio | Importe |
|---|---|---|---|---|---|
| mt36vpj020kb | Ud | Válvula de ventilación de PVC-U, ABS y ASA, de 100 mm de diámetro, de 19 l/s de caudal máximo, para tubería de ventilación primaria o secundaria. (material) | 1.000 | 247043.14 | 247043.14 |
| mo008 | h | Oficial 1ª plomero. (mano de obra) | 0.226 | 26179.17 | 5916.49 |
| mo107 | h | Ayudante plomero. (mano de obra) | 0.226 | 19008.41 | 4295.90 |
| % | % | Herramienta menor | 2 % | 257255.53 | 5145.11 |
|  |  | Costes directos |  |  | 262400.64 |
