# Válvula de aireación

- Propiedad del archivo: CYPE INGENIEROS, S.A.
- Formato: FIEBDC-3/2002
- Ámbito geográfico: Colombia
- Divisa: COP
- Costes indirectos: 3.00 %
- Gastos generales: 13.00 %
- Beneficio industrial: 6.00 %
- IVA: 16.00 %

## I Instalaciones

### IS Evacuación de aguas

#### ISB Bajantes

**ISB043** Ud Válvula de aireación.
Válvula de ventilación de PVC, de 75 mm de diámetro, para tubería de ventilación primaria o secundaria, conectada al extremo superior de la bajante con unión pegada con adhesivo. Incluso líquido limpiador y adhesivo para tubos y accesorios de PVC.
Incluye: Replanteo. Montaje y conexionado.
Criterio de medición de proyecto: Número de unidades previstas, según documentación gráfica de Proyecto.
Criterio de medición de obra: Se medirá el número de unidades realmente ejecutadas según especificaciones de Proyecto.

| Código | Ud | Descripción | Rendimiento | Precio | Importe |
|---|---|---|---|---|---|
| mt36vpq010a | Ud | Válvula de ventilación de PVC, de 75 mm de diámetro, para tubería de ventilación primaria o secundaria. (material) | 1.000 | 172190.51 | 172190.51 |
| mt36tiq012a | l | Líquido limpiador para pegado mediante adhesivo de tubos y accesorios de PVC. (material) | 0.007 | 98966.12 | 692.76 |
| mt36tiq013a | kg | Adhesivo para tubos y accesorios de PVC. (material) | 0.004 | 126129.16 | 504.52 |
| mo008 | h | Oficial 1ª plomero. (mano de obra) | 0.226 | 27359.16 | 6183.17 |
| mo107 | h | Ayudante plomero. (mano de obra) | 0.226 | 19865.18 | 4489.53 |
| % | % | Herramienta menor | 2 % | 184060.49 | 3681.21 |
|  |  | Costes directos |  |  | 187741.70 |
