# Red interior de evacuación para usos complementarios

- Propiedad del archivo: CYPE INGENIEROS, S.A.
- Formato: FIEBDC-3/2002
- Ámbito geográfico: Colombia
- Divisa: COP
- Costes indirectos: 3.00 %
- Gastos generales: 13.00 %
- Beneficio industrial: 6.00 %
- IVA: 16.00 %

## I Instalaciones

### IS Evacuación de aguas

#### ISD Derivaciones individuales

**ISD024** Ud Red interior de evacuación para usos complementarios.
Red interior de evacuación insonorizada y con resistencia al fuego, para usos complementarios con dotación para: lavadero, realizada con tubo de PVC, multicapa para la red de desagües que conectan la evacuación de los aparatos con la bajante, con los diámetros necesarios para cada punto de servicio. Incluso líquido limpiador, adhesivo para tubos y accesorios de PVC, material auxiliar para montaje y sujeción a la obra, accesorios y piezas especiales.
Incluye: Replanteo del recorrido de la tubería y de la situación de los elementos de sujeción. Presentación en seco de los tubos. Fijación del material auxiliar para montaje y sujeción a la obra. Montaje, conexionado y comprobación de su correcto funcionamiento.
Criterio de medición de proyecto: Número de unidades previstas, según documentación gráfica de Proyecto.
Criterio de medición de obra: Se medirá el número de unidades realmente ejecutadas según especificaciones de Proyecto.

| Código | Ud | Descripción | Rendimiento | Precio | Importe |
|---|---|---|---|---|---|
| mt36tiq050bc | m | Tubo multicapa de PVC, insonorizado y resistente al fuego (reacción al fuego clase B-s1, d0 ), de 40 mm de diámetro y 3 mm de espesor, 5 m de longitud nominal, unión pegada con adhesivo, con el precio incrementado el 10% en concepto de accesorios y piezas especiales. (material) | 1.650 | 14401.19 | 23761.96 |
| mt36tiq012a | l | Líquido limpiador para pegado mediante adhesivo de tubos y accesorios de PVC. (material) | 0.083 | 98609.54 | 8184.59 |
| mt36tiq013a | kg | Adhesivo para tubos y accesorios de PVC. (material) | 0.041 | 125674.72 | 5152.66 |
| op00ato010 |  | Atornillador. | 1.000 | 0.00 | 0.00 |
| op00mar010 |  | Martillo. | 1.000 | 0.00 | 0.00 |
| op00tal010 |  | Taladro. | 1.000 | 0.00 | 0.00 |
| mo008 | h | Oficial 1ª plomero. (mano de obra) | 1.863 | 26179.17 | 48771.79 |
| mo107 | h | Ayudante plomero. (mano de obra) | 0.931 | 19008.41 | 17696.83 |
| % | % | Herramienta menor | 2 % | 103567.83 | 2071.36 |
|  |  | Costes directos |  |  | 105639.19 |
